# A8/A81 BRIen im AD Leonberg
Angebotsaufforderung (GAEB DA XML 3.2, DA83)
Projekt: A-05381-00
Währung: EUR
Auftraggeber: Autobahn GmbH des Bundes, Niederlassung Südwest (Stuttgart), Autobahn GmbH-NL Südwest, Augsburger Str.748, 70329 Stuttgart, Augsburger Str.748, 70329 Stuttgart
Erstellt mit: GXML Toolbox V3.3 R20230829, iTWO_64 V25.0.650, 15.04.2026

## 1 BW 7220 710 /715 -Sanierung BW
Datum: 15.04.2026
WaGr: 99_99_01

### Abschnitt 00 Allgemeine Leistungen

#### Unterabschnitt 00.00 Baustelleneinrichtung

*Hinweis: Hinweis*
Für Nachteinsätze ist die Baustelle blendfrei auszuleuchten. Diese Leistung ist in die Baustelleneinrichtung einzukalkulieren.

**00.00.0001 Baustelle einrichten Sämtl.LV-Abschn.**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'vorhanden.
Für Nachteinsätze ist die Baustelle blendfrei auszuleuchten. Diese Leistung ist in die Baustelleneinrichtung einzukalkulieren.'
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Deckschicht ohne Bindem. herst. KL. F.Einb. o. F.*0/16 URA+Einbaudoku**
StL-Nr. 241125073319
Deckschicht ohne Bindemittel herstellen.
In kleinen Flächen, Einbau ohne Fertiger.
Baustoffgemisch 0/16.
Umweltrelevante Anforderungen beim Einsatz von Baustoffgemischen einschließlich Einbaudokumentation nach
Unterlagen des AG. Einbaudokumentation übergeben.
Einbau 'zur Wiederherstellung der Lagerfläche nach Beendigung der Baumaßnahme.'
Menge: 300,000 t
Leistungsbereichkatalog: 112

**00.00.0004 Entsorgungskonzept aufstellen nichtgef.Abfälle*inn. Baust. AG BSF Haufwerk*Ausbaust. innerh.**
*** Pauschalposition
StL-Nr. 2480201011119099
Entsorgungskonzept nach Unterlagen des AG zum
Beproben, Aufnehmen, Fördern, Zwischenlagern,
Verladen sowie Verwerten, Aufbereiten oder
Beseitigen von Abfällen und Ausbaustoffen
aufstellen. Positions- und ortsbezogenen
Ablaufplan mit Personal-, Maschinen- und
Geräteeinsatz auf Grundlage des Bauzeitenplanes
des AN aufstellen. Abbruch- und Aufnahmeverfahren
für die jeweiligen Abfälle und Ausbaustoffe zur
Entsorgung beschreiben. Fördern zur
Wiederverwendung bzw. Verwertung innerhalb der
Baustelle und Beförderung zur Entsorgungsanlage
außerhalb der Baustelle beschreiben.
Arbeitsanweisungen für sämtliche Prozessbeteiligte
aufstellen. Entsorgungskonzept mit zeichnerischen
Darstellungen übergeben.
Für Abfälle und Ausbaustoffe, die keine
gefährlichen Stoffe gemäß AVV enthalten.
Mit Bereitstellungsflächen innerhalb der Baustelle
nach Unterlagen des AG.
Lageplan der Bereitstellungsflächen mit
Haufwerksdarstellung sowie Betriebs- und
Handlungsanweisung nach Unterlagen des AG
anfertigen.
Verwertung von Ausbaustoffen, die keine
gefährlichen Stoffe enthalten, durch Aufbereitung
und Einbau innerhalb der Baustelle.
Entsorgungskonzept 'vor erster Entsorgung im PDF-Format und 3-fach in Papierform liefern.'

Deklarationsanalysen 'nach den Annahmeparametern der Entsorgungsanlagen nach Unterlagen des AG.
Pauschale gilt für sämtliche Abschnitte des Leistungsverzeichnisses.'
Menge: 1,000 Psch

**00.00.0005 Vermessungsarbeiten**
*** Pauschalposition
Vermessungsarbeiten
Vermessungsarbeiten zur Absteckung der gesamten Baumaßnahme in Anlehnung an ZTV-ING 1.2 und Vermessungsleistungen am Bauwerk und den Baubehelfen.
Vom AG wird das Festpunktfeld zur Verfügung gestellt.
Das Festpunktfeld ist zu verdichten.
Der AN hat der Bauüberwachung des AG ein Messprogramm gemäß ZTV-ING zur Genehmigung vorzulegen.
An den Bauwerken sind folgende Vermessungsleistungen durch den AN durchzuführen:
Schrammbordhöhen der Kappen sowie der Belagshöhen in einem Raster von 2 x 2 [m].
In einem Bereich von jeweils 5 [m] vor der ÜKO ist der bestehende Überbau in einem Raster von 1 x 1 [m] aufzunehmen. Die Längs- und Querneigung in
den aufgenommenen Rasterachsen ist zu bestimmen. Die
Vermessungsdaten sind zeichnerisch übersichtlich darzustellen und dem AG in zweifacher Ausfertigung zur Information zu übergeben. Die Geometrie des Bestandes ist unter Beachtung der baulichen Veränderungen dieser Baumaßnahme, den neuen Übergangskonstruktionen zugrunde zu legen.
Zu Beginn ist der gesamte Bestand aufzunehmen.
Aufnahme der Betonoberflächen nach Entfernung der Abdichtung, Raster 2 x 2 [m]. Die Vermessungsdaten sind zeichnerisch übersichtlich darzustellen und dem AG in zweifacher Ausfertigung zur Information zu übergeben.
Erstellen einer Ausgleichsgradiente auf Grundlage der oben ermittelten Vermessungsdaten nach ZTV-ING.
Raster 2 x 2 [m]. Die Ausgleichsgradiente ist zeichnerisch übersichtlich darzustellen und dem
AG in zweifacher Ausfertigung zur Information zu übergeben. Aus den Unterlagen müssen die Flächen gekennzeichnet sein, an denen an der Betonoberfläche Auftrags- oder Abtragsarbeiten erfolgen müssen. Die Einbaustärke der Schutzschicht ist mindestens im genannten Raster anzugeben. Die Vermessungsdaten sind zeichnerisch übersichtlich darzustellen und dem AG in zweifacher Ausfertigung zur Information zu übergeben.
Alle Messungen, die über die vom Auftraggeber veranlassten Messungen hinaus für die Planung, Abrechnung und Abnahme der Bauleistungen erforderlich sind.
Die Ausführung der oben genannten Vermessungsleistungen muss, bedingt durch die Bauphasen, in mehreren Teilabschnitten erfolgen. Dies ist bei der Kalkulation zu berücksichtigen und in die Einheitspreise einzurechnen. Der Auftragnehmer hat alle Vermessungsarbeiten durch vermessungstechnisch qualifizierter Fachkräfte unter der Leitung und Verantwortung eines Vermessungsingenieurs ausführen zu lassen. Er verpflichtet sich, über alle Messungen entsprechende Messprotokolle zu führen und diese sowie alle erstellten vermessungstechnischen Unterlagen vollständig und systematisch geordnet dem Auftraggeber kostenlos zu übergeben.
Menge: 1,000 Psch

**00.00.0006 Ausgleichsgradiente erstell., lief.**
*** Pauschalposition
Rohbau-Istgradiente & Ausgleichsgradiente erstellen und liefern.
Auf der Basis der Bestandsvermessung der Fahrbahntafel und der Sollgradiente ist die Rohbau-Istgradiente und anschließend die Ausgleichsdradiente zu erstellen.
Zur Erzielung des bestmöglichen Angleichen der Ausgleichsgradiente an die Sollgradiente sind 3 Plan-/Prüfläufe einzuechnen.
Das Rastermaß des Flächennivellements und damit der Darstellung der Rohbau-Istgradiente sowie der Ausgleichsgradiente beträgt in Längs- und Querrichtung jeweils 1 m.
Daten und Pläne sind digital (geeignet für vermessungstechnische Kontrollprüfungen durch den AG sowie im PDF-Format) und 2fach im Papierformat zu liefern.
Die Leistung ist abschnittsweise analog den Bauphasen zu erbringen.
Menge: 1,000 Psch

**00.00.0007 Ausführungszeichnungen herstellen**
*** Pauschalposition
StL-Nr. 1910161099
Ausführungszeichnungen herstellen.
Ausführungszeichnungen für 'Spritzschutz beider Brücken'

Ausführungszeichnungen 'digital in PDF, DXF, DWG'
Menge: 1,000 Psch
Leistungsbereichkatalog: 101

**00.00.0008 Bestandunterlagen liefern Bestandsübersichtszeichnungen**
*** Pauschalposition
Bestandsunterlagen herstellen und liefern, bestehend aus
Bestandsübersichtszeichnungen nach ZTV-ING, Teil 1, Abschnitt 2 für jedes Teilbauwerk herstellen und liefern.
Format: Höhe = 29,70 cm, Länge max.  = 118,90 cm
Ggfs. sind mehrere Bestandsübersichtszeichnungen mit
o.g. Blatt größe erforderlich.
Mindeststrichstärke 0,35 mm, Mindestschrifthöhe 3,5 mm.
Zeichnungen mittels CAD-System herstellen.
Prüffertigung 2-fach als Papierpause liefern.
Sämtliche Bestandsübersichtszeichnungen als Datei im DXF-, DWG-, PDF- und TIF-4-Format (400 dpi) sowie als
Papierpause 1-fach liefern.
Sämtliche verbleibende Baubehelfe und verbleibenden
Fundamente sind in den Bestandsübersichtszeichnungen ebenfalls darstellen.
Menge: 1,000 Psch
Leistungsbereichkatalog: 101

**00.00.0009 Genehmigungsantrag f. Sonntagsarb. Durchführen des Antrags auf Genehmigung von Sonntagsarbeiten beim Gewerbeaufsichtsamt.**
*** Pauschalposition
Durchführen der Anträge über die Genehmigung von
Samstags- und Sonntagsarbeit für die gesamte Dauer der
Baustelle beim am Sitz der Firma zuständigen
Gewerbeaufsichtsamt z.B.
für die Einrichtung von
Verkehrssicherungen/Markierungen an Samstagen und an
Sonntagen auch in den Ferien.
Die Pauschale beinhaltet auch die Anträge aller Nachunternehmer.
Menge: 1,000 Psch

#### Unterabschnitt 00.01 Entsorgung

**00.01.0001 Probenahme Haufwerk durchführen**
Probe gemäß LAGA PN98 nach Unterlagen des AG
entnehmen, in Probebehälter mit zugehörigem
Verschluss verpacken, bezeichnen, konservieren,
befördern und aufbewahren. Entnahme von
Einzelproben nach LAGA PN98 Tab. 2. Herstellung
von Mischproben, Sammelproben und Laborproben nach
LAGA PN98 Tab. 2. Probeentnahme durch Probenehmer
mit Fachkundenachweis nach LAGA PN98 für
umwelttechnische Untersuchungen, Nachweis nicht
älter als 5 Jahre.
Haufwerk: 50 m³
Haufwerk Straßenaufbruch/Abdichtung/Betonabbruch/Beschichtung.
Probe an akkreditiertes Labor nach DIN EN ISO/IEC
17025 nach Wahl des AN mit Probenahmeprotokoll 2-fach übergeben. Probenahmeprotokoll 1-fach auf der Baustelle an AG übergeben.
Menge: 6,000 St

**00.01.0002 Deklarationsanalyse durchführen**
Chemische Analyse von Proben nach Unterlagen des AG durchführen. Probeneingang erfassen, Proben für chemische Analyse zu umwelttechnischen Untersuchungen aufbereiten, Laborbericht einschließlich tabellarischer Aufstellung der Ergebnisse mit Einstufung nach jeweiliger Richtlinie
und Auswertung mit Abgrenzung gefährlicher/ nicht gefährlicher Abfall nach länderspeziﬁschen Regelungen aufstellen. Entsorgung des Probenmaterials nach Ende der Aufbewahrungsfrist.
Chemische Analyse für umwelttechnische Untersuchungen durch akkreditiertes Labor nach DIN EN ISO/IEC 17025 nach Wahl des AN.
Untersuchung von Materialproben an bitumenhaltigen Ausbaustoﬀen oder teer-/pechhaltigen, gebundenen Trag- und Deckschichten, Abdichtungen, Betonabbruch, Beschichtungen zur Bewertung PAK nach EPA im Feststoﬀ, Phenolindex im Eluat. Untersuchung von Materialproben aus Fahrbahnbelägen auf Asbest nach BIA Verfahren 7487.
Untersuchung von Materialproben auf Zusatzparameter PCB nach AltölV aus Betriebsanlagen.
Laborbericht als Deklarationsanalyse als PDF-
Dokument und 3-fach in Papierform dem AG übergeben.
Aufbewahrung und Lagerung von Rückstellproben mindestens 6  Monate nach Vorlage Laborbericht als Deklarationsanalyse.
Menge: 6,000 St

**00.01.0003 N.gefährl. Abfall aus Baustelle ent*Entsorgung AN Gebühr einrechn.*Nachweis Ulg. AG**
StL-Nr. 121021219111
Nicht gefährlichen Abfall aus Baustelle laden, fördern
und entsorgen. Schadstoffbelastung nach Unterlagen des
AG.
Abgerechnet wird nach Wiegescheinen.
Abfall 'Bitumengemische Gussasphalt, Abfallschlüssel 17 03 02'

Entsorgung nach Wahl des AN.
Gebühren der Abfallentsorgung sind einzurechnen.
Nachweis nach Unterlagen des AG führen.
Menge: 260,000 t
Leistungsbereichkatalog: 102

**00.01.0004 N.gefährl. Abfall aus Baustelle ent*Entsorgung AN Gebühr einrechn.*Nachweis Ulg. AG**
StL-Nr. 121021219111
Nicht gefährlichen Abfall aus Baustelle laden, fördern
und entsorgen. Schadstoffbelastung nach Unterlagen des
AG.
Abgerechnet wird nach Wiegescheinen.
Abfall 'Abdichtung Bitumen-Schweißbahn, Abfallschlüssel 17 03 02'

Entsorgung nach Wahl des AN.
Gebühren der Abfallentsorgung sind einzurechnen.
Nachweis nach Unterlagen des AG führen.
Menge: 100,000 t
Leistungsbereichkatalog: 102

**00.01.0005 N.gefährl. Abfall aus Baustelle ent*Entsorgung AN Gebühr einrechn.*Nachweis Ulg. AG**
StL-Nr. 121021219111
Nicht gefährlichen Abfall aus Baustelle laden, fördern
und entsorgen. Schadstoffbelastung nach Unterlagen des
AG.
Abgerechnet wird nach Wiegescheinen.
Abfall 'Asphaltbeton, Abfallschlüssel 17 03 02.
Fräsgut kann der Wiederverwertung zugeführt werden.'

Entsorgung nach Wahl des AN.
Gebühren der Abfallentsorgung sind einzurechnen.
Nachweis nach Unterlagen des AG führen.
Menge: 260,000 t
Leistungsbereichkatalog: 102

**00.01.0006 N.gefährl. Abfall aus Baustelle ent*Entsorgung AN Gebühr einrechn.*Nachweis Ulg. AG**
StL-Nr. 121021219111
Nicht gefährlichen Abfall aus Baustelle laden, fördern
und entsorgen. Schadstoffbelastung nach Unterlagen des
AG.
Abgerechnet wird nach Wiegescheinen.
Abfall 'Gemisch aus bitum. Abdichtungsresten, Voranstrich und Betonbestandteilen
aus Betonabbruch und Betoninstandsetzung. Verwertungsklasse DK 0'

Entsorgung nach Wahl des AN.
Gebühren der Abfallentsorgung sind einzurechnen.
Nachweis nach Unterlagen des AG führen.
Menge: 40,000 t
Leistungsbereichkatalog: 102

**00.01.0007 N.gefährl. Abfall aus Baustelle ent*Entsorgung AN Gebühr einrechn.*Nachweis Ulg. AG**
StL-Nr. 121021219111
Nicht gefährlichen Abfall aus Baustelle laden, fördern
und entsorgen. Schadstoffbelastung nach Unterlagen des
AG.
Abgerechnet wird nach Wiegescheinen.
Abfall 'Gemisch aus Epoxiversiegelung und Betonabtrag aus Fräsabtrag.
Verwertungsklasse DK 0'

Entsorgung nach Wahl des AN.
Gebühren der Abfallentsorgung sind einzurechnen.
Nachweis nach Unterlagen des AG führen.
Menge: 40,000 t
Leistungsbereichkatalog: 102

**00.01.0008 N.gefährl. Abfall aus Baustelle ent*Entsorgung AN Gebühr einrechn.*Nachweis Ulg. AG**
StL-Nr. 121021219111
Nicht gefährlichen Abfall aus Baustelle laden, fördern
und entsorgen. Schadstoffbelastung nach Unterlagen des
AG.
Abgerechnet wird nach Wiegescheinen.
Abfall 'Gemisch aus bituminösen Fugenmaterial und sonstigen Asphaltresten, Verwertungsklasse DK 0, Abfallschlüssel: 17 03 02'

Entsorgung nach Wahl des AN.
Gebühren der Abfallentsorgung sind einzurechnen.
Nachweis nach Unterlagen des AG führen.
Menge: 2,000 t
Leistungsbereichkatalog: 102

#### Unterabschnitt 00.02 Gerüst

*Hinweis: Hinweis*
Schutzgerüst für Bauwerk 7220 710

**00.02.0001 Schutzgerüst herstellen Fahrbahn**
*** Pauschalposition
StL-Nr. 221162061900
Schutzgerüst, einschließlich ggf. erforderlicher
Gründung, nach statischen, konstruktiven und sicherheitstechnischen Erfordernissen herstellen und beseitigen, für den Zeitraum der eigenen Leistung vorhalten
und unterhalten. Art, Zweck und geometrische Abmessung
des Gerüstes nach Unterlagen des AG.
Gerüst über Fahrbahn.
Gerüst 'für alle Arbeiten am Überbau und der Kappen zum Schutz der unter der Brücke verlaufenden Autobahn.'
Menge: 1,000 Psch
Leistungsbereichkatalog: 116

*Hinweis: Hinweis*
Schutzgerüst für Bauwerk 7220 715

**00.02.0002 Schutzgerüst herstellen Fahrbahn**
*** Pauschalposition
StL-Nr. 221162061900
Schutzgerüst, einschließlich ggf. erforderlicher
Gründung, nach statischen, konstruktiven und sicherheitstechnischen Erfordernissen herstellen und beseitigen, für den Zeitraum der eigenen Leistung vorhalten
und unterhalten. Art, Zweck und geometrische Abmessung
des Gerüstes nach Unterlagen des AG.
Gerüst über Fahrbahn.
Gerüst 'für alle Arbeiten am Überbau und der Kappen zum Schutz der unter der Brücke verlaufenden Autobahn.'
Menge: 1,000 Psch
Leistungsbereichkatalog: 116

#### Unterabschnitt 00.03 Baubüro des AG

**00.03.0001 Bürowagen für AG an- und abfahren 1 Arbeitsplatz**
*** Pauschalposition
StL-Nr. 1910130710
Bürowagen für den AG anfahren, nach Unterlagen des AG
aufstellen, mit allen Einrichtungen abbauen und abfahren. Standplatz anlegen und herrichten. Bürowagen mit
einem Ablagetisch und einem verschließbaren Akten-
/Kleiderschrank, jeden Arbeitsplatz mit Schreibtisch,
Stuhl, Aktenbock und Schreibtischlampe sowie zwei weiteren Stühlen ausstatten. Elektrische Beleuchtung,
Wasch- und Heizgelegenheit sowie Toilette einrichten,
für Abwasserbeseitigung sorgen. Der Bürowagen entspricht mit seinen Arbeitsplätzen allen gesetzlichen
Regelungen und Vorschriften. Benutzte Fläche entsprechend dem ursprünglichen Zustand herrichten. 70
v.H. der Pauschale werden nach Übernahme des Bürowagens
durch den AG, der Rest nach Erfüllung der Leistung vergütet.
Bürowagen, 1 Arbeitsplatz.
Menge: 1,000 Psch
Leistungsbereichkatalog: 101

**00.03.0002 Bürowagen für AG vorhalten**
StL-Nr. 19101317
Bürowagen für den AG mit allen Einrichtungen vor- und
unterhalten. Ver- und Entsorgung sicherstellen. Wagen
heizen. Teilzeiten nach Tagen werden zu 1/30 des Einheitspreises vergütet.
Menge: 2,000 Mt
Leistungsbereichkatalog: 101

*Hinweis: Hinweis*
Beim Aufbau, Umbau, Abbau von Verkehrssicherungseinrichtungen aus diesem Leistungsverzeichnis, sind Verkehrssicherungsmaßnahmen aus Sicherungswänden, Baken, Kegeln, etc. notwendig. Die Kosten sind in die Positionen einzurechnen.

### Abschnitt 01 Verkehrssicherung

*Hinweis: Hinweis*
Die Einrichtungen der Verkehrssicherungen sind stets
sauber zu halten. Gemäß den Verkehrszeichenplänen sind
Verkehrsleiteinrichtungen aufzubauen, umzusetzen, zu
unterhalten und später abzubauen.

#### Unterabschnitt 01.00 Verkehrsleiteinrichtungen

**01.00.0001 Verkehrsrechtliche Anordnung einh.**
Verkehrsrechtliche Anordnung für Einrichtung und Be-
trieb von Verkehrssicherungsmaßnahmen für Straßen auf der Autobahn nach Unterlagen des AG einholen und zugehörige Unterlagen erstellen.
Verkehrsrechtliche Anordnung für Verkehrsführungs- Sicherungsmaßnahmen auf Autobahnen einschl. dazugehöriger Rampen, Nebenfahrbahnen, T+R Anlagen und Parkplätzen.
Ein Antrag auf verkehrsrechtliche Anordnung kann mehrere Bauphasen / Umleitungen über einen längeren Zeitraum enthalten. Die verkehrsrechtliche Anordnung ist bei der Autobahn - GmbH, AS S.-Vaihingen mind. 14 Kalendertage vor Beginn der Arbeiten einzuholen.
Die Erteilung der verkehrsrechtlichen Anordnung ist gebührenfrei.
Menge: 3,000 St

**01.00.0002 Ersatzmaterial im Baufeld**
*** Pauschalposition
Ersatzmateriallager während der Bauzeit in
Baustellennähe einrichten.

Für die Bauphasen hat der AN genügend Ersatzschilder, Leiteintrichtungen, transportable
Schutzeinrichtungen etc. vorzuhalten, um
einen schnellen Austausch im Zuge von
Reparaturmaßnahmen von Unfällen vornehmen zu können.

Die Einzelelemente aus dem angeordneten
Verkehrslenkungsplänen werden nach ihrer tatsächlichen
Anzahl und Vorhaltezeit über die Positionen im LV
vergütet.

Die Einrichtungen der Verkehrssicherungen sind stets
sauber zu halten. Die Reinigung ist Bestandteil der
Unterhaltung und ist in die entsprechenden EP
einzurechnen.

Die Vergütung der Pauschale erfolgt linear über die
gesamte Bauzeit.

Die Verkehrsleit- /Schutz- und Sicherungseinrichtungen
bleiben in Eigentum des AN und sind gegen
Diebstahl, Beschädigung usw. zu schützen und ggf.
zu ersetzen.
Der Ersatz zerstörter und abhanden gekommener
Teile der Verkehrsleit- /Schutz- und
Sicherungseinrichtungen
werden nicht gesondert vergütet und sind hier
einzurechnen.
Menge: 1,000 Psch

**01.00.0003 Ersatzmateriallager der Vorposition**
*** Pauschalposition
Ersatzmateriallager der Vorposition vollständig räumen.
Sämtliche benutzte Flächen in ihren ursprünglichen
Zustand zurück versetzen.
Menge: 1,000 Psch

*Hinweis: Hinweis*
Die Leistung für die Kontrolle ist im eigenen
Betrieb auszuführen. Eine Weitergabe an "Dritte" bedarf
der ausdrücklichen Zustimmung des AG.

**01.00.0004 Kontrolle d. Verkehrss. an Arb.st.**
StL-Nr. 2110590599
Kontrolle der Verkehrssicherung an Arbeitsstellen
einschließlich temporärer Verkehrsschilder,
vorübergehender Markierungen, transportabler Lichtsignalanlagen, baulicher Leitelemente und transportabler
Schutzeinrichtungen gemäß ZTV-SA durchführen. Die Kontrolle ist unmittelbar nach deren Durchführung zu erfassen und zu dokumentieren. Arbeits- und Hilfsmittel
sind vom AN zu stellen und dem AG jederzeit zugänglich
zu machen. Die Kontrolle der Umleitungsstrecke wird gesondert vergütet.
Kontrolle 'Durchzuführen ist eine 1-malige, tägliche Kontrolle und eine 1-malige nächtliche Kontrolle der gesamten Verkehrssicherungs- und leinrichtungen. Grundlage für die Kontrolle vor Ort, sind die angeordneten Verkehrslenkungspläne.
Die tägliche und nächtliche Kontrolle ist spätestens 2 Stunden nach Sonnenauf, -untergang durchzuführen. Es ist eine Person zu benennen, die "rund um die Uhr" für die gesamte Baustelle erreichbar ist und Anordnungen treffen kann. Die notwendigen Wartungsarbeiten an den Verkehrssicherungs- und leinrichtungen sind im Rahmen der Kontrollfahrten durchzuführen. Die Durchführung der Wartungsarbeiten (warten, instand setzen und betreiben) der jeweiligen Verkehrssicherungs- und leinrichtungen, werden in den Einzelpositionen vergütet.'

Dokumentation der Kontrolle 'Die durchgeführten Kontrollfahrten sind mit einem Datensammler (Wartungskontrollgerät oder Mobiltelefon)in Verbindung mit einem digital geführten Wächterkontrollsystem zu erfassen. Die Erfassung der Kontrolle im Wächerkontrollsystem, muss mit GPS-Koordinaten oder einer Geofencing-Funktion erfolgen. Einrichtung eines Online-Zuganges für den AG zur Dokumentation von Ereignissen und Überprüfung der durchgeführten Kontrollfahrten durch den AG. Eine Übergabe der Dokumentation in Papierform ist nicht fälschungssicher und wird vom AG nicht anerkannt.
Die Anzahl und Standorte der ortfesten Erkennungschips (NFC-Chips, RFID-Chips oder OR-Codes) werden vom AG festgelegt. Standorte sind z.B. Beginn und Ende der Umleitungsstrecke.
Die Vergütung erfolgt erst nach der Wirksamkeit der
gesamten Verkehrssicherungseinrichtungen auf der Umleitungsstrecke und endet mit der Aufhebung der
Beschränkungen auf der Umleitungsstrecke gemäß BVBs.

Erkannte Mängel sind sofort im Rahmen der Kontrollfahrt
zu beseitigen. Sollten von der BÜ, Polizei oder AM
angemahnte Mängel nicht spätestens nach der nächsten
Kontrollfahrt beseitigt sein, werden 500,00 Euro netto
abgezogen.'
Menge: 50,000 d
Leistungsbereichkatalog: 105

**01.00.0005 Vorh. Schilder bis 0,8m2 deakt.**
Vorh. StVO Beschilderung auch außerhalb des Baufeldes,
bis 0.8 m2 bzw. VZ: 206, 333, 421, 450, 454, 455, 460. deaktivieren und später wieder aktivieren.
Vorübergehende Verkehrssicherungsmaßnahmen durchführen.
Mit reflektierende Folie auf Auskreuzvorrichtung
auskreuzen.
VZ 274 und 278 sind mit einer Schildabdeckung (verkehrsgrau) vollständig abzudecken.
Ausführung der Reflexionsfolie nach DIN 67520.
Reflexionsklasse: RA2.
Reflexionsaufbau: Aufbau B.
Menge: 12,000 St

**01.00.0006 Vorh. Schilder bis 2,1m2 deakt.**
Vorh. StVO Beschilderung auch außerhalb des Baufeldes
über 0.8 m2 - 2,1 m2 deaktivieren und später wieder
aktivieren.
Vorübergehende Verkehrssicherungsmaßnahmen durchführen.
Mit reflektierende Folie auf Auskreuzvorrichtung
auskreuzen.
Ausführung der Reflexionsfolie nach DIN 67520.
Reflexionsklasse: RA2.
Reflexionsaufbau: Aufbau B.
Menge: 2,000 St

*Hinweis: Hinweis*
Vollsperrung der Rampe KA - HN in BA 3
Einzurechnen ist der Auf- und Abbau aller Verkehrszeichen und Sperreinrichtungen einschl. Vor- und Unteraltung bei Nacht von 20:00 Uhr bis 05:00 Uhr des Folgetages.

**01.00.0007 Verk.sich. kürzerer Dauer durchf. VZ-Plan des AG*stat. Arbeitsst. bei Dunkelheit**
StL-Nr. 2110513501199200
Verkehrssicherung an Arbeitsstellen von kürzerer Dauer
betriebsfertig aufbauen, vorhalten, warten, instand
setzen, betreiben und abbauen. Vorübergehende Verkehrssicherungsmaßnahmen durchführen.
Nach Verkehrszeichenplan des AG.
Für stationäre Arbeitsstelle.
Länge des Arbeitsbereiches 'Siehe VZ-Plan BA. 3 einschl. Umleitungsbeschilderung.
Längs- und Querabsperrung mit Leitbaken (750 x 187,5 mm) bzw. Absperrschranken und Ausixung von Wegweisung.'

Gesamtdauer der Verkehrsführung 'von Montag bis Freitag von je 20 Uhr bis 5:00 Uhr.
Verkehrssicherung zur Durchführung der Bauwerkssanierung.'

Bei Dunkelheit.
Menge: 25,000 St
Leistungsbereichkatalog: 105

*Hinweis: Hinweis*
Vollsperrung der Rampe KA - HN in BA 3
Einzurechnen ist der Auf- und Abbau aller Verkehrszeichen und Sperreinrichtungen einschl. Vor- und Unteraltung von Freitag 20:00 Uhr bis Montag 05:00 Uhr.

**01.00.0008 Verk.sich. kürzerer Dauer durchf. VZ-Plan des AG*stat. Arbeitsst.**
StL-Nr. 2110513501199000
Verkehrssicherung an Arbeitsstellen von kürzerer Dauer
betriebsfertig aufbauen, vorhalten, warten, instand
setzen, betreiben und abbauen. Vorübergehende Verkehrssicherungsmaßnahmen durchführen.
Nach Verkehrszeichenplan des AG.
Für stationäre Arbeitsstelle.
Länge des Arbeitsbereiches 'Siehe VZ-Plan BA. 3 einschl. Umleitungsbeschilderung.
Längs- und Querabsperrung mit Leitbaken (750 x 187,5 mm) bzw. Absperrschranken und Ausixung von Wegweisung.'

Gesamtdauer der Verkehrsführung 'von Freitag 20 Uhr  bis Montag 5:00 Uhr.(Wochenendbaustelle)
Verkehrssicherung zur Durchführung der Bauwerkssanierung.'
Menge: 7,000 St
Leistungsbereichkatalog: 105

**01.00.0009 Verkehrsschild aufbauen u. abbauen*Größe 3 Typ RA2, B*flach**
StL-Nr. 21105203933109
Verkehrsschild aufbauen und abbauen. Vorhalten, Kontrolle, Wartung und Instandsetzung werden gesondert
vergütet. Aufstellvorrichtung nach statischen Erfordernissen. Vorübergehende Verkehrssicherungsmaßnahmen
durchführen. 70 v. H. des Preises werden nach Aufbau,
der Rest nach Abbau vergütet.
Verkehrsschild 'Ronde, Dreieck, Quadrat, Rechteck
bis 0.8 m2 bzw. VZ: 206, 333, 421, 450, 454, 455, 460.'

Größe 3.
Retroreflektierend mit Folie Klasse RA2, Aufbau B.
Schild = flach.
Aufstellhöhe über der Verkehrsfläche 'in Abhängigkeit der Örtlichkeit gem. RSA 21 und VwV-StVO.'
Menge: 10,000 St
Leistungsbereichkatalog: 105

**01.00.0010 Verkehrsschild vorhalten wie Vorposition**
StL-Nr. 2110520501
Verkehrsschild vorhalten, warten und instand setzen.
Vorübergehende Verkehrssicherungsmaßnahmen durchführen.
Die Kontrolle wird gesondert vergütet.
Verkehrsschild wie in Vorposition beschrieben.
Menge: 300,000 Std
Leistungsbereichkatalog: 105

**01.00.0011 Verkehrsschild umsetzen*Größe 3**
StL-Nr. 211052139309
Verkehrsschild innerhalb des Arbeitsstellenbereiches
umsetzen. Vorübergehende Verkehrssicherungsmaßnahmen
durchführen.
Verkehrsschild 'Ronde, Dreieck, Quadrat, Rechteck
bis 0.8 m2 bzw. VZ: 206, 333, 421, 450, 454, 455, 460.'

Größe 3.
Aufstellhöhe über der Verkehrsfläche 'in Abhängigkeit der Örtlichkeit gem. RSA 21 und VwV-StVO.'
Menge: 5,000 St
Leistungsbereichkatalog: 105

**01.00.0012 Verkehrsschild aufbauen u. abbauen*Größe 3 Typ RA2, B*flach**
StL-Nr. 21105203933109
Verkehrsschild aufbauen und abbauen. Vorhalten, Kontrolle, Wartung und Instandsetzung werden gesondert
vergütet. Aufstellvorrichtung nach statischen Erfordernissen. Vorübergehende Verkehrssicherungsmaßnahmen
durchführen. 70 v. H. des Preises werden nach Aufbau,
der Rest nach Abbau vergütet.
Verkehrsschild 'Zusatzzeichen Z 1000 bis Z 1060.'

Größe 3.
Retroreflektierend mit Folie Klasse RA2, Aufbau B.
Schild = flach.
Aufstellhöhe über der Verkehrsfläche 'in Abhängigkeit der Örtlichkeit gem. RSA 21 und VwV-StVO.'
Menge: 4,000 St
Leistungsbereichkatalog: 105

**01.00.0013 Verkehrsschild vorhalten wie Vorposition**
StL-Nr. 2110520501
Verkehrsschild vorhalten, warten und instand setzen.
Vorübergehende Verkehrssicherungsmaßnahmen durchführen.
Die Kontrolle wird gesondert vergütet.
Verkehrsschild wie in Vorposition beschrieben.
Menge: 200,000 Std
Leistungsbereichkatalog: 105

**01.00.0014 Verkehrsschild umsetzen*Größe 3**
StL-Nr. 211052139309
Verkehrsschild innerhalb des Arbeitsstellenbereiches
umsetzen. Vorübergehende Verkehrssicherungsmaßnahmen
durchführen.
Verkehrsschild 'Zusatzzeichen Z 1000 bis Z 1060.'

Größe 3.
Aufstellhöhe über der Verkehrsfläche 'in Abhängigkeit der Örtlichkeit gem. RSA 21 und VwV-StVO.'
Menge: 4,000 St
Leistungsbereichkatalog: 105

**01.00.0015 Absp.g.,Warneinr. aufb. u. abb.*Typ RA2**
StL-Nr. 21105405992000
Absperrgerät oder Warneinrichtung betriebsfertig aufbauen und abbauen. Vorhalten, Kontrolle, Wartung, In-
standsetzung und Betreiben werden gesondert vergütet.
Vorübergehende Verkehrssicherungsmaßnahmen durchführen.
70 v. H. des Preises werden nach betriebsfertigem Aufbau, der Rest nach Abbau vergütet.
Absperrgerät oder Warneinrichtung 'Pfeilbake Größe 1000 x 250 mm doppelseitig. In Bereichen mit Gegenverkehr (z.B. Verschwenkungen, Ein- und Ausfahrtsrampen) sind einseitige Pfeilbaken zu verwenden.'

Mit retroreflektierender Folie Klasse RA2.
Menge: 65,000 St
Leistungsbereichkatalog: 105

**01.00.0016 Absp.g.,Warneinr. vorhalten wie Vorposition**
StL-Nr. 2110541001
Absperrgerät oder Warneinrichtung vorhalten, warten,
instand setzen und betreiben. Vorübergehende Verkehrssicherungsmaßnahmen durchführen. Die Kontrolle wird gesondert vergütet.
Absperrgerät oder Warneinrichtung wie in Vorposition
beschrieben.
Menge: 3000,000 Std
Leistungsbereichkatalog: 105

**01.00.0017 Absperrger. oder Warneinr. umsetzen wie Vorposition**
StL-Nr. 2110542001
Absperrgerät oder Warneinrichtung innerhalb des Ar-
beitsstellenbereiches umsetzen. Vorübergehende Verkehrssicherungsmaßnahmen durchführen.
Absperrgerät oder Warneinrichtung wie in Vorposition
beschrieben.
Menge: 30,000 St
Leistungsbereichkatalog: 105

**01.00.0018 Absp.g.,Warneinr. aufb. u. abb. Versorg. Wahl AN**
StL-Nr. 21105405990901
Absperrgerät oder Warneinrichtung betriebsfertig aufbauen und abbauen. Vorhalten, Kontrolle, Wartung, In-
standsetzung und Betreiben werden gesondert vergütet.
Vorübergehende Verkehrssicherungsmaßnahmen durchführen.
70 v. H. des Preises werden nach betriebsfertigem Aufbau, der Rest nach Abbau vergütet.
Absperrgerät oder Warneinrichtung 'Warnleuchten gelb oder rot, montiert auf Pfeilbake oder Absperrschranke.'

Mit '1 Richtstrahler, gelbes oder rotes Dauerlicht.
Ausführung gemäß Klassifizierung TL-Warnleuchten 90 in
WL 1 und WL 2. In Bereichen mit Gegenverkehr (z.B. Verschwenkungen, Ein- und Ausfahrtsrampen) sind Warnleuchten mit einseitigen Lichtaustritt (WL 1) zu verwenden.'

Energieversorgung nach Wahl des AN.
Menge: 50,000 St
Leistungsbereichkatalog: 105

**01.00.0019 Absp.g.,Warneinr. vorhalten wie Vorposition**
StL-Nr. 2110541001
Absperrgerät oder Warneinrichtung vorhalten, warten,
instand setzen und betreiben. Vorübergehende Verkehrssicherungsmaßnahmen durchführen. Die Kontrolle wird gesondert vergütet.
Absperrgerät oder Warneinrichtung wie in Vorposition
beschrieben.
Menge: 1500,000 Std
Leistungsbereichkatalog: 105

**01.00.0020 Absperrger. oder Warneinr. umsetzen wie Vorposition**
StL-Nr. 2110542001
Absperrgerät oder Warneinrichtung innerhalb des Ar-
beitsstellenbereiches umsetzen. Vorübergehende Verkehrssicherungsmaßnahmen durchführen.
Absperrgerät oder Warneinrichtung wie in Vorposition
beschrieben.
Menge: 15,000 St
Leistungsbereichkatalog: 105

**01.00.0021 An- Abfahrt V.- Kolonne**
An- und Abfahrt einer Verkehrssicherungskollonne auf
Anordnung des AG zur Ausführung von zusätzlichen
Verkehrssicherungsarbeiten auf Anordnung der
Verkehrsbehörde innerhalb der Baustellenverkehrsführung nach Regelplan D III /  1r oder 1l, einschl. für die Absicherung nach RSA notwendigen Leitkegel (h=0,75m), Vorwarntafel, kleiner Blinkpfeil etc.liefern. Zugfahrzeug mit 7,49t tatsächlichem Gesamtgewicht.
Die ausgeführte Leistung (z.B. Baken,Verkehrszeichen aufstellen / umsetzen, Markierungaufbringen, demarkieren) wird im Abschnitt Verkehrssicherung vergütet.
Die Vor- und Unterhaltung der Eigensicherung in der
Verkehrssicherung wird über die Leistungspositionen
vergütet.
Menge: 2,000 St

*Hinweis: Hinweis*
Gem. TL M 06 sind neue Markierungsmaterialien zu
verwenden.

#### Unterabschnitt 01.01 Prov. Markierungsarbeiten (gelb)

*Hinweis: Reinigen nur auf ausdrücklicher Anordnung des AG*
Reinigen nur auf ausdrücklicher Anordnung des AG mit Kehrmaschine als Trockenreinigung.

**01.01.0001 Markierungsfläche reinigen**
StL-Nr. 2113111099
Fläche für Markierung reinigen. Kehrgut aufnehmen und
nach Wahl des AN verwerten. Abgerechnet wird die zu
markierende Fläche. Bei Pfeil, Buchstabe, Ziffer, Verkehrsschild, und Piktogramm ergibt sich die Fläche aus
dem kleinsten umschließenden Rechteck.
Reinigung 'der Fläche für die Längsmarkierung
(durchgehender Strich) mit selbstaufnehmender
Kehrmaschine nur auf ausdrücklicher Anordnung des AG.'
Menge: 500,000 m2
Leistungsbereichkatalog: 131

*Hinweis: Trocknen nur auf ausdrücklicher Anordnung des AG*

**01.01.0002 Markierungsfläche trocknen**
StL-Nr. 21131105
Fläche für Markierung schonend trocknen. Abgerechnet
wird die zu markierende Fläche. Bei Pfeil, Buchstabe,
Ziffer, Verkehrsschild und Piktogramm ergibt sich die
Fläche aus dem kleinsten umschließenden Rechteck.
Menge: 500,000 m2
Leistungsbereichkatalog: 131

**01.01.0003 Längsmarkierung Typ II herstellen*Breite 0,15 m Folie, profiliert*P 7 grobstr. Decke*Markierung entf.**
StL-Nr. 2110533292603101
Längsmarkierung Typ II einschl. evtl. Sperrflächenumrandung als vorübergehende Markierung herstellen, warten und instand setzen. Vormarkieren. Vorübergehende
Verkehrssicherungsmaßnahmen durchführen. Abgerechnet
wird der markierte Strich, bei Doppelstrichen zwei
Striche.
Markierung 'durchgehend als Fahrbahnbegrenzung und Fahrstreifenbegrenzung. Bei Doppelstrich an
BE-Ausfahrten werden 2 Striche vergütet.'

Strichbreite = 0,15 m.
Markierungssystem aus Folie, Gewebe- oder Kunststoffträger, als profiliertes System.
Verkehrsklasse = P 7.
Markierung auf grobstrukturierter Asphaltdeckschicht.
Markierung entfernen. Abfall aufnehmen und nach Wahl
des AN verwerten.
Menge: 2500,000 m
Leistungsbereichkatalog: 105

**01.01.0004 Auskreuzung herstellen Typ II*Breite 0,12 m Länge 2 x 2,00 m*mind. P 6 grobstr. Decke*Folie entf.**
StL-Nr. 21105344211411
Auskreuzung als vorübergehende Markierung herstellen,
warten und instand setzen. Vorübergehende Verkehrssicherungsmaßnahmen durchführen.
Als Markierungssystem aus Folie Typ II.
Strichbreite = 0,12 m.
Strichlänge = 2 x 2,00 m.
Verkehrsklasse mindestens P 6.
Markierung auf grobstrukturierter Asphaltdeckschicht.
Markierungsfolie entfernen. Abfall aufnehmen und nach
Wahl des AN verwerten.
Menge: 2,000 St
Leistungsbereichkatalog: 105

*Hinweis: Hinweis*
Die Aufstellung, Umsetzung, Wartung und der Abbau der TSE hat ausschließlich nachts, auch an Wochenenden nachts, zu
erfolgen. Dies ist in die einzelnen Positionen einzurechnen.

#### Unterabschnitt 01.02 Transp. Schutzeinrichtung

*Hinweis: Hinweis*
Aufbau der TSE BW mit Aufhaltestufe H2, H1 oder T3/W2. Ausführung mit Systemhöhe von mind. 0,9m im Bereich von Bauwerken mit intensiver und punktuell hoher Bautätigkeit.

**01.02.0001 Transp.Schutzeinr. BW aufst. u. ab**
Transportable Schutzeinrichtung einschl. systembedingter Formstücke (Dilatationsstöße, Passstücke, Kipplängenbegrenzungselemente) aufbauen u. abbauen. Vorhalten, Kontrolle, Wartung und Instandsetzung werden gesondert vergütet. Vorübergehende Verkehrssicherungsmaßnahmen durchführen. Anfangs- u. Endkonstruktionen
und Adapter werden gesondert vergütet. 70 v. H. des
Preises werden nach Aufbau, der Rest nach Abbau
vergütet.
Transportable Schutzeinrichtung zwischen Arbeitsstelle und fließenden/ankommendem Verkehr gemäß Bereich A/B der ZTV-SA.
Die Eignung der Transportable Schutzeinrichtung muss mit BASt - Prüfzeugnis/Begutachtung nachgewiesen werden.
Das angebotene System darf nicht durchgängig mit der
Fahrbahn verankert oder verspannt werden.
Reflektorenelemente nach Vorgaben der TL-Transportable
Schutzeinrichtung 97.
Ein Ablaufen von Schmutz- u. Regenwasser muss durch
ausreichende Bodenfreiheit oder Entwässerungsöffnungen
unter dem System gewährleistet sein.
Aufhaltestufe T3.
Wirkungsbereich min. W2 (W max. 0,8 m).
Aufhaltestufe H1.
Aufhaltestufe H2.
Systemhöhe >= 0,90 m.
Die Systemhöhe kann durch für die TSE zugelassene und geeignete Zusatzeinrichtungen (Ausatzgeländer oder Zaunelemente) erreicht werden.
Lage der TSE einmessen und vormarkieren.
Abgerechnet wird die Länge der tatsächlich aufgebauten
Transportablen Schutzeinrichtung einschl. Endausbildung (EE). Eine aus Verkehrssicherheitsgründen notwendige Anfangskonstruktion (AK) wird gesondert vergütet.
Nach Abbau oder Umsetzen der TSE ist die Unterlage von Schmutz und Verunreinigungen vor Inbetriebnahme der Fahrbahn zu säubern. Kehrgut aufnehmen und der Verwertung nach Wahl des AN zuführen. Reinigung der Fläche(Unterlage der TSE) mit selbstaufnehmender Kehrmaschine.
Menge: 120,000 m
AKVS: 3.000.0.001

**01.02.0002 Transp.Schutzeinr. BW vorh.**
Vorhalten der Transportable Schutzeinrichtung einschl. Endausbildung in Bauwerksbereichen.
System wie vor beschrieben vorhalten, unterhalten, warten und instandsetzen.
Transportable Schutzeinrichtung zwischen Arbeitsstelle und fließenden/ankommendem Verkehr gemäß Bereich A/B der ZTV-SA.
Aufhaltestufe T3.
Wirkungsbereich min W2 (W max. 0,8 m).
Aufhaltestufe H1.
Aufhaltestufe H2.
Systemhöhe >= 0,90 m einschl. ggf. Ausatzgeländer oder Zaunelemente.
Die Reflektoren sind regelmäßig bzw. nach Aufforderung
zu reinigen.
Zur Unterhaltung gehört auch Ausrichten der
transportablen Schutzeinrichtung während der gesamten
Bauzeit.
Unfallbedingtes Ausrichten ist auszuführen, jedoch auf
Rechnung des Verursachers. S. Unfall-Aufnahmeprotokoll
bei der Polizei.
Abgerechnet wird nach Metertage.
(Meter x Tage = md)
Menge: 5000,000 md
AKVS: 3.000.0.001

**01.02.0003 Transp.Schutzeinr. BW ums.**
Transportable Schutzeinrichtung einschl. Endausbildung in Bauwerksbereichen innerhalb der Baustelle umsetzen.
Vorübergehende Verkehrssicherungsmaßnahmen durchführen.
Transportable Schutzeinrichtung zwischen Arbeitsstelle und fließenden/ankommendem Verkehr gemäß Bereich A/B der ZTV-SA.
Aufhaltestufe T3.
Wirkungsbereich min W2 (W max. 0,8 m).
Aufhaltestufe H1.
Aufhaltestufe H2.
Systemhöhe >= 0,90 m einschl. ggf. Ausatzgeländer oder Zaunelemente.
Abgerechnet wird die Länge der tatsächlich umgesetzen
Transportablen Schutzeinrichtung einschl. Endausbildung.
Menge: 120,000 m
AKVS: 3.000.0.001

**01.02.0004 Temporären Anpralldämpfer aufbauen**
StL-Nr. 2110566099
Temporären Anpralldämpfer aufbauen und abbauen. Aufstellung auf vorhandener befestigter Fläche nach Unterlagen des AG. Vorhalten, Kontrolle, Wartung und In-
standsetzung werden gesondert vergütet. Vorübergehende
Verkehrssicherungsmaßnahmen durchführen. 70 v. H. des
Preises werden nach Aufbau, der Rest nach Abbau
vergütet.
Temporärer Anpralldämpfer an OZ 'für Transportable Schutzeinrichtung der Aufhaltestufe H1 und H2. Temporärer Anpralldämpfer als Anfangskonstruktion (AK).'
Menge: 1,000 St
Leistungsbereichkatalog: 105

**01.02.0005 Temporären Anpralldämpfer vorhalten**
StL-Nr. 2110566599
Temporären Anpralldämpfer vorhalten, warten und instand
setzen. Vorübergehende Verkehrssicherungsmaßnahmen
durchführen. Die Kontrolle wird gesondert vergütet.
Temporärer Anpralldämpfer der OZ 'für Transportable Schutzeinrichtung der Aufhaltestufe H1 und H2. Temporärer Anpralldämpfer als Anfangskonstruktion (AK).'
Menge: 45,000 Std
Leistungsbereichkatalog: 105

**01.02.0006 Temp. Anpralldämpfer umsetzen**
Temporären Anpralldämpfer innerhalb des Arbeitsstellenbereiches umsetzen. Vorübergehende Verkehrssicherungsmaßnahmen durchführen.
Temporären Anpralldämpfer der OZ für Transportable Schutzeinrichtung der Aufhaltestufe H1 und H2.
Temporärer Anptalldämpfer als Anfangskonstruktion (AK).
Umsetzen nach Verkehrskonzept des AG.
zwischen den einzelnen Bauphasen.
Menge: 1,000 St
AKVS: 3.000.0.001

### Abschnitt 02 BW-sanierung 710

#### Unterabschnitt 02.00 Abbruch Asphalt, Abdichtung

**02.00.0001 Asphalt fräsen ADS*Asphaltbeton Bauwerk mit Kappe*Fahrbahn**
StL-Nr. 2311300512921090
Asphalt fräsen und Fräsgut aufnehmen. Anschlusskante
geradlinig auf Frästiefe herstellen. Der Schnittlinienabstand darf maximal 15 mm betragen.
Asphaltdeckschicht.
Asphaltdeckschicht = Asphaltbeton.
Frästiefe '4,00 bis 6,00 cm'

Auf Bauwerk mit Erschwernissen infolge Arbeiten bis an
Kappen oder Fugen.
Fläche = Fahrbahn.
Fräsasphalt 'nach Wahl des AN verwerten.
Entsorgung wird gesondert vergütet.'
Menge: 1450,000 m2
Leistungsbereichkatalog: 113

**02.00.0002 Asphalt fräsen ASS zw.Kappen*ASS=Gussasphalt*Bauwerk mit Kappe Fahrbahn**
StL-Nr. 2311300566921090
Asphalt fräsen und Fräsgut aufnehmen. Anschlusskante
geradlinig auf Frästiefe herstellen. Der Schnittlinienabstand darf maximal 15 mm betragen.
Asphaltschutzschicht zwischen den Kappen.
Asphaltschutzschicht = Gussasphalt.
Frästiefe '4,00 bis 6,00 cm'

Auf Bauwerk mit Erschwernissen infolge Arbeiten bis an
Kappen oder Fugen.
Fläche = Fahrbahn.
Fräsasphalt 'nach Wahl des AN verwerten.
Entsorgung wird gesondert vergütet.'
Menge: 1450,000 m2
Leistungsbereichkatalog: 113

*Hinweis: Hinweis*
Fräsen ist nicht zugelassen

**02.00.0003 Abdichtung aufnehmen Gussasphalt*Entsorgen**
StL-Nr. 2412300399010003
Abdichtung nach Unterlagen des AG aufnehmen. Erforderliche Trennschnitte herstellen.
Abdichtung auf 'Überbau zwischen den Kappen. Reste der Gussasphaltschutzschicht bis 3 cm Stärke sind einzurechnen. Abdichtung entlang der Schrammborde der Kappen geradlinig schneiden.'

Dichtungsschicht 'Bitumen-Schweißbahn 1-lagig, aluminiumkaschiert.'

Schutzschicht = Gussasphalt.
Ausgebaute Stoffe entsorgen. Entsorgung wird gesondert
vergütet.
Menge: 1450,000 m2
Leistungsbereichkatalog: 123

**02.00.0004 Erschwernis infolge Einbauten*Asphaltbefestig. Schächte**
StL-Nr. 231130789502
Erschwernis infolge Einbauten, Schächten und Straßenabläufen. Abgerechnet wird je Stück Einbauteil.
Erschwernis beim 'Fräsen oder Aufnehmen, Aufbringen von
Bitumenschweißbahn und Abdichtungen sowie Herstellen von Asphaltschichten.'

Asphaltbefestigung.
Schächte.
Menge: 20,000 St
Leistungsbereichkatalog: 113

**02.00.0005 Erschwernis infolge Einfassungen*Asphaltbefestig.**
StL-Nr. 231130839500
Erschwernis infolge Einfassungen, Borden und Fahrbahnübergängen. Abgerechnet wird die Länge der Einfassung.
Erschwernis beim 'Fräsen oder Aufnehmen, Aufbringen von
Bitumenschweißbahn und Abdichtungen sowie Herstellen von Asphaltschichten.
Abgerechnet wird die Länge der Einfassungen für alle Arbeitsgänge nur einmal.'

Asphaltbefestigung.
Menge: 380,000 m
Leistungsbereichkatalog: 113

#### Unterabschnitt 02.01 Betonarbeiten, Instandsetzung

**02.01.0001 Betonoberfläche untersuchen**
StL-Nr. 2112490899
Betonoberfläche nach Unterlagen des AG durch Abklopfen
auf Fehlstellen (Hohlstellen, Nester usw.) untersuchen.
Fehlstellen mit wetterfester Farbe markieren und nach
Unterlagen des AG dokumentieren.
Bauteil 'Überbau zwischenden den Kappen, Schrammborde  sowie Oberseite Kappen'
Menge: 2000,000 m2
Leistungsbereichkatalog: 124

**02.01.0002 Betonunterlage vorbereiten Kappe*Oberfl. untersch. Teilflächen*abstemm./strahlen*entsorgen gesond.**
StL-Nr. 2412410807310192
Betonunterlage nach Unterlagen des AG vorbereiten. Vorbereitete Flächen säubern.
Bauteil = Kappe.
Oberfläche unterschiedlich geneigt.
Ausführung in Teilflächen.
Vorbereitungsverfahren = Betonunterlage abstemmen und
strahlen.
Abtrag von '1 bis 5 cm'

Abfall entsorgen wird gesondert vergütet.
Menge: 5,000 m2
Leistungsbereichkatalog: 124

**02.01.0003 Betonunterlage vorbereiten Kappe*Oberfl. untersch. Teilflächen*abstemm./strahlen*entsorgen gesond.**
StL-Nr. 2412410807310192
Betonunterlage nach Unterlagen des AG vorbereiten. Vorbereitete Flächen säubern.
Bauteil = Kappe.
Oberfläche unterschiedlich geneigt.
Ausführung in Teilflächen.
Vorbereitungsverfahren = Betonunterlage abstemmen und
strahlen.
Abtrag von '5 bis 10 cm'

Abfall entsorgen wird gesondert vergütet.
Menge: 3,000 m2
Leistungsbereichkatalog: 124

**02.01.0004 Betonunterlage vorbereiten Kappe*Oberfl. untersch. Teilflächen*abstemm./strahlen*entsorgen gesond.**
StL-Nr. 2412410807310192
Betonunterlage nach Unterlagen des AG vorbereiten. Vorbereitete Flächen säubern.
Bauteil = Kappe.
Oberfläche unterschiedlich geneigt.
Ausführung in Teilflächen.
Vorbereitungsverfahren = Betonunterlage abstemmen und
strahlen.
Abtrag von '10 bis 15 cm'

Abfall entsorgen wird gesondert vergütet.
Menge: 2,000 m2
Leistungsbereichkatalog: 124

**02.01.0005 Betonunterlage vorbereiten zwischen Kappen*Oberfl. waager. Teilflächen*abstemm./strahlen*entsorgen gesond.**
StL-Nr. 2112410808110192
Betonunterlage nach Unterlagen des AG vorbereiten. Vorbereitete Flächen säubern.
Bauteil = Überbau zwischen den Kappen.
Oberfläche waagerecht bis 20 v.H. geneigt.
Ausführung in Teilflächen.
Vorbereitungsverfahren = Betonunterlage abstemmen und
strahlen.
Abtrag von '1 bis 5 cm'

Abfall entsorgen wird gesondert vergütet.
Menge: 5,000 m2
Leistungsbereichkatalog: 124

**02.01.0006 Betonunterlage vorbereiten zwischen Kappen*Oberfl. waager. Teilflächen*abstemm./strahlen*entsorgen gesond.**
StL-Nr. 2112410808110192
Betonunterlage nach Unterlagen des AG vorbereiten. Vorbereitete Flächen säubern.
Bauteil = Überbau zwischen den Kappen.
Oberfläche waagerecht bis 20 v.H. geneigt.
Ausführung in Teilflächen.
Vorbereitungsverfahren = Betonunterlage abstemmen und
strahlen.
Abtrag von '5 bis 10 cm'

Abfall entsorgen wird gesondert vergütet.
Menge: 3,000 m2
Leistungsbereichkatalog: 124

**02.01.0007 Betonunterlage vorbereiten zwischen Kappen*Oberfl. waager. Teilflächen*abstemm./strahlen*entsorgen gesond.**
StL-Nr. 2112410808110192
Betonunterlage nach Unterlagen des AG vorbereiten. Vorbereitete Flächen säubern.
Bauteil = Überbau zwischen den Kappen.
Oberfläche waagerecht bis 20 v.H. geneigt.
Ausführung in Teilflächen.
Vorbereitungsverfahren = Betonunterlage abstemmen und
strahlen.
Abtrag von '10 bis 15 cm'

Abfall entsorgen wird gesondert vergütet.
Menge: 2,000 m2
Leistungsbereichkatalog: 124

**02.01.0008 Betonstahl vorbereiten ReinG Sa 2 1/2**
StL-Nr. 2112411803
Freiliegenden Betonstahl unterschiedlicher Durchmesser
vorbereiten. Abfall entsorgen.
Norm-Reinheitsgrad = Sa 2 1/2.
Menge: 100,000 m
Leistungsbereichkatalog: 124

**02.01.0009 Betonstahl beschichten**
StL-Nr. 2112435700
Freiliegenden Betonstahl unterschiedlicher Durchmesser
beschichten. Betonstahl vorbereiten wird gesondert vergütet.
Menge: 100,000 m
Leistungsbereichkatalog: 124

**02.01.0010 Betonunterlage vorbereiten*Teilflächen Vorb.nach Wahl AN*entf. von Zement entsorgen gesond.**
StL-Nr. 2112410899011022
Betonunterlage nach Unterlagen des AG vorbereiten. Vorbereitete Flächen säubern.
Bauteil 'unterschiedlich geneigt.'

Ausführung in Teilflächen.
Vorbereitungsverfahren = Betonunterlage nach Wahl des
AN vorbereiten.
Zementschlämme und minderfeste Schichten entfernen.
Abfall entsorgen wird gesondert vergütet.
Menge: 10,000 m2
Leistungsbereichkatalog: 124

**02.01.0011 Haftbrücke herstellen*Oberfl.untersch. RM-Mörtel*Teilflächen**
StL-Nr. 21124308993201
Haftbrücke auf vorbereiteter Betonunterlage nach Unterlagen des AG herstellen.
Bauteil 'Kappe und Schrammborde'

Oberfläche unterschiedlich geneigt.
Stoff = Zementmörtel mit Kunststoffzusatz (RM).
Ausführung in Teilflächen.
Menge: 10,000 m2
Leistungsbereichkatalog: 124

**02.01.0012 Haftbrücke herstellen*Oberfl.waager. RM-Mörtel*Teilflächen**
StL-Nr. 21124308991201
Haftbrücke auf vorbereiteter Betonunterlage nach Unterlagen des AG herstellen.
Bauteil 'Überbau zwischen den Kappen'

Oberfläche waagerecht bis 20 v.H. geneigt.
Stoff = Zementmörtel mit Kunststoffzusatz (RM).
Ausführung in Teilflächen.
Menge: 10,000 m2
Leistungsbereichkatalog: 124

**02.01.0013 Zementmörtel/Beton (RM/RC) einbauen*Oberfl.untersch. Teilflächen**
StL-Nr. 21124333993001
Zementmörtel/Beton mit Kunststoffzusatz (RM/RC) auf
vorbereiteter Betonunterlage nach Unterlagen des AG
einbauen. Ggf. erforderliche Schalung herstellen. Haftbrücke wird gesondert vergütet. Abgerechnet wird das
Nettogewicht der Stoffe im Liefergebinde.
Bauteil 'Überbau und Kappen'

Oberfläche unterschiedlich geneigt.
Ausführung in Teilflächen.
Menge: 2000,000 kg
Leistungsbereichkatalog: 124

*Hinweis: Hinweis*
Abtrag vorhandener Beschichtung von Kappen inkl. senkrechte Fläche Schrammbord. Bereich Schrammbord bis Schutzplanken ca. 50 cm.

**02.01.0014 Betonunterlage vorbereiten*Vorb.nach Wahl AN abtr. von Besch.*entsorgen gesond.**
StL-Nr. 2112410899001012
Betonunterlage nach Unterlagen des AG vorbereiten. Vorbereitete Flächen säubern.
Bauteil 'Oberseite Kappen und senkrechte Fläche der Schrammborde'

Vorbereitungsverfahren = Betonunterlage nach Wahl des
AN vorbereiten.
Beschichtungen, Voranstrich und Nachbehandlungsfilme
sowie Verunreinigungen entfernen.
Abfall entsorgen wird gesondert vergütet.
Menge: 200,000 m2
Leistungsbereichkatalog: 124

*Hinweis: Hinweis*
Kappenbeschichtung im Bereich zwischen Schrammbord und Leitplanken, Breite ca. 50 cm inkl. senkrechte Fläche der Schrammborde auftragen.

**02.01.0015 Kappenbeschichtung Anlehnung OS 8**
Kappenbeschichtung Anlehnung OS 8
Beschichtung Aussenkappen: in Anlehnung OS8

Beschichtung abstreuen. Überschüssiges Streugut in
Eigentum des AN übernehmen und von der Baustelle
entfernen.
Ausführung in Teilﬂächen.

Beschichtung der Schrammborde und Kappenoberﬂächen der
Aussenkappen mit folgendem Aufbau:
-Grundierung mit Epoxidharz (ca. 600 g/m²),
 Abstreuung mit Quarzsand. Überschüssiges Streugut
 aufnehmen und entsorgen.
- 2. Arbeitsgang: Kratzspachtelung aus Epoxidharz.
-Abstreuung mit feuergetrocknetem Quarzsand 0,7-1,2 mm. Überschüssiges Streugut aufnehmen und entsorgen.
-3. Arbeitsgang Kopfversiegelung UV-beständig, Farbton RAL 7035 (lichtgrau) (Materialverbrauch ca. 1 kg/m²).
Die Beschichtung wird bis zur Fußplatte der Schutzplanken ausgeführt, Streifen ca. 50 cm breit und senkrechte Fläche des Schrammbordes.  Eine gerade Abstellung der Beschichtung ist einzurechnen.
Menge: 200,000 m2

**02.01.0016 DDER verschließen**
Dampfdruckentspannungsröhrchen o.ä. DM ca.20 mm verschließen.
Freigelegte Dampfdruckentspannungsröhrchen, Schalungslöcher und Entlüftungslöcher mittels Bauschaum verschließen,nach dem Aushärten des Schaums Vertiefung in der Oberﬂäche herstellen und diese dauerhaft mit PCC Mörtel bündig mit der Betonoberﬂäche abdichten und verschließen.
Menge: 10,000 St

#### Unterabschnitt 02.02 Entwässerung

**02.02.0001 Brückenablaufoberteil ausbauen Spannbetonüberbau Obert. lagern**
StL-Nr. 211112092902
Brückenablaufoberteil nach Unterlagen des AG ausbauen.
Ablaufunterteil säubern und vor Verschmutzung und Be-
schädigung schützen.
Ausbauort = Spannbetonüberbau.
Rost 'ca. 400 x 300 mm'

Oberteil säubern und innerhalb der Baustelle lagern.
Restliche Ausbaustoffe nach Wahl des AN verwerten.
Menge: 20,000 St
Leistungsbereichkatalog: 111

**02.02.0002 Brückenablaufoberteil AG einbauen**
StL-Nr. 2111122799
Brückenablaufoberteil des AG aus Gusseisen nach Unterlagen des AG einbauen. Brückenablaufoberteil lagert in
der Baustelle. Sickerschicht aus kunstharzgebundenem
Einkornbeton 8-16 mm rundum einbauen.
Einbauort 'auf vorhandenen Brückenablaufunterteilen'

Rost 'ca. 400 x 300 mm.
Ausführung in Anlehnung an RIZ-ING Was 1.'
Menge: 20,000 St
Leistungsbereichkatalog: 111

#### Unterabschnitt 02.03 Teil der Übergangskonstruktion

**02.03.0001 Stahlbauteil vorbereiten Sichtflächen*trock.Str.m.Mehrw Sa 2 1/2*Baustelle Neubau**
StL-Nr. 2212212399101120
Stahlbauteil nach Unterlagen des AG für Korrosionsschutz vorbereiten.
Bauteil 'Übergangskonstruktion und T90 Winkel'

Vorbereitung 'für Ausbesserung der sichtbaren Schenkel, nach freilegen der Übergangskonstruktion und T90 Winkel.'

Ausführung im Bereich von Sichtflächen.
Verfahren = trockenes Abstrahlen mit Mehrwegstrahlmittel.
Oberflächenvorbereitungsgrad Sa 2 1/2.
Vorbereitungsarbeiten auf der Baustelle durchführen.
Menge: 50,000 m
Leistungsbereichkatalog: 122

**02.03.0002 Stahlbauteil mit Korr.schutz vers. Korr.system Nr.1*auf Baustelle Zwischenreinigung**
StL-Nr. 2212222399012100
Stahlbauteil nach Unterlagen des AG mit Korrosionsschutz versehen. Lt. Tabelle "Korrosionsschutzsysteme"
der ZTV-ING Teil 4, Abschnitt 3, Anhang A. O-
berflächenvorbereitung wird gesondert vergütet.
Zu beschichtendes Bauteil 'Schenkel Übergangskonstruktion + Winkel T90'

Bauteil Nr. '3.4.1 und 3.4.2'

Korrosionsschutzsystem Nr. 1.
Beschichtungen auf der Baustelle aufbringen.
Erforderliche Zwischenreinigungen ausführen.
Menge: 50,000 m
Leistungsbereichkatalog: 122

#### Unterabschnitt 02.04 Abdichtung

**02.04.0001 Betonunterlage vorbereiten zwischen Kappen*Oberfl. waager. entsorgen gesond.**
StL-Nr. 2112410808109992
Betonunterlage nach Unterlagen des AG vorbereiten. Vorbereitete Flächen säubern.
Bauteil = Überbau zwischen den Kappen.
Oberfläche waagerecht bis 20 v.H. geneigt.
Vorbereitungsverfahren 'Hochdruckwasserstrahlen'

Abtrag von 'Beschichtungen, Bitumenreste der Abdichtung, lose Bestandteile der Epoxidharzversiegelung sowie Verunreinigungen entfernen'

Abfall entsorgen wird gesondert vergütet.
Menge: 1450,000 m2
Leistungsbereichkatalog: 124

**02.04.0002 Betonunterlage vorbereiten zwischen Kappen*Oberfl. waager. entsorgen gesond.**
StL-Nr. 2412410808109992
Betonunterlage nach Unterlagen des AG vorbereiten. Vorbereitete Flächen säubern.
Bauteil = Überbau zwischen den Kappen.
Oberfläche waagerecht bis 20 v.H. geneigt.
Vorbereitungsverfahren 'mit Handgeführter Feinfräse für Kleinflächen.'

Abtrag von 'Beschichtungen, Bitumenreste der Abdichtung, lose Bestandteile der Epoxidharzversiegelung sowie Verunreinigungen entfernen.'

Abfall entsorgen wird gesondert vergütet.
Menge: 200,000 m2
Leistungsbereichkatalog: 124

**02.04.0003 Betonunterlage vorbereiten zwischen Kappen*Oberfl. waager. strahlen/absaugen entsorgen gesond.**
StL-Nr. 2112410808100592
Betonunterlage nach Unterlagen des AG vorbereiten. Vorbereitete Flächen säubern.
Bauteil = Überbau zwischen den Kappen.
Oberfläche waagerecht bis 20 v.H. geneigt.
Vorbereitungsverfahren = Betonunterlage mit festen
Strahlmitteln strahlen bei gleichzeitigem Absaugen.
Abtrag von 'Beschichtungen, Bitumenreste der Abdichtung, lose Bestandteile der Epoxidharzversiegelung sowie Verunreinigungen entfernen'

Abfall entsorgen wird gesondert vergütet.
Menge: 1450,000 m2
Leistungsbereichkatalog: 124

**02.04.0004 Betonunterlage grundieren zwischen Kappen*abstreuen**
StL-Nr. 211242082010
Vorbereitete Betonunterlage mit Epoxidharz grundieren.
Epoxidharz nach Unterlagen des AG.
Bauteil = Überbau zwischen den Kappen.
Grundierung abstreuen. Nicht festhaftendes Abstreugut
entfernen und nach Wahl des AN verwerten.
Menge: 1450,000 m2
Leistungsbereichkatalog: 124

**02.04.0005 Betonunterlage kratzspachteln zwischen Kappen**
StL-Nr. 2112423220
Grundierte Betonunterlage mit Epoxidharzmörtel kratzspachteln. Epoxidharz nach Unterlagen des AG. Kratzspachtelung abstreuen. Nicht festhaftendes Abstreugut
entfernen und nach Wahl des AN verwerten.
Abgerechnet wird das Nettogewicht der Stoffe im Liefergebinde.
Bauteil = Überbau zwischen den Kappen.
Menge: 5000,000 kg
Leistungsbereichkatalog: 124

**02.04.0006 Betonunterlage versiegeln zwischen Kappen**
StL-Nr. 211242132000
Vorbereitete Betonunterlage mit Epoxidharz versiegeln.
Epoxidharz nach Unterlagen des AG. Versiegelung zweilagig herstellen. Erste Lage im Überschuss abstreuen.
Nicht festhaftendes Abstreugut entfernen und nach Wahl
des AN verwerten.
Bauteil = Überbau zwischen den Kappen.
Menge: 1450,000 m2
Leistungsbereichkatalog: 124

**02.04.0007 Dichtungssch. aus 1 Bitbahn herst. Zwischen Kappen**
StL-Nr. 241231231090
Dichtungsschicht aus einer Bitumen-Schweißbahn gemäß
ZTV-ING, Teil 6, Abschnitt 1 nach Unterlagen des AG
herstellen. Dichtungsschicht an bestehende Abdichtungen, Konstruktionen, Durchdringungskörper und sonstige
Einbauten anschließen. Anschlussflächen sind vorzubereiten. Das Einbauen von Verstärkungsstreifen und
Schutzlage wird gesondert vergütet.
Bauteil = Überbau zwischen den Kappen.
Bitumen-Schweißbahn '1-lagig'
Menge: 1450,000 m2
Leistungsbereichkatalog: 123

**02.04.0008 Dichtungssch.a.Flüssigkunstst.**
Dichtungsschicht aus Flüssigkunststoﬀ gemäß ZTV-ING,
Teil 6, Abschnitt 3 inkl. dafür benötigte Nut nach Unterlagen des AG herstellen.
Erforderliche Haftbrücke und erforderliche Verbindungsschicht zur Schutzschicht auftragen. Dichtungsschicht
an bestehende Abdichtungen, Konstruktionen, Durchdringungskörper und sonstige Einbauten anschließen.
Bauteil  Schrammbordbereich, gemäß Richtzeichnung RIZ
Dicht 23 inkl. Einspritzen in die Nut.
Herstellung eines Fugenspalt als Nut zwischen Schrammbord und Schutzschicht gemäß RIZ Dicht 23 als Anschluss an die Flüssigdichtung.
Fugenspalt in Schrammbord.
Nut einschneiden.
Menge: 360,000 m

**02.04.0009 Streifen/Rinne aus MA herst. Bk100 MA 11 S*Bit.10/40-65A+vvZ**
StL-Nr. 2311367219120000
Streifen bzw. Rinne aus Gussasphalt herstellen.
In Verkehrsflächen der Belastungsklasse Bk100.
Einbau 'in Randstreifen, Breite 60cm
als Vorlegestreifen zur Herstellung der Asphaltschutzschicht'

Mischgut = Gussasphalt MA 11 S
Bindemittel = 10/40-65 A mit viskositätsveränderndem
Zusatz bzw. einem entsprechend viskositätsveränderten
Bindemittel 10/40-65 A.
Menge: 360,000 m
Leistungsbereichkatalog: 113

*Hinweis: Hinweis*
Einbau GA-Ausgleich als Vorlageschicht zum Ausgleich von Unebenheiten.
Ausgleichsschicht inkl. Schutzschicht 4-6 cm

**02.04.0010 Asphaltschutzschicht herstellen zwischen Kappen*MA11S,Bk100-Bk3,2 Bimi10/40-65A+vvZ*maschinell**
StL-Nr. 23113812111001
Asphaltschutzschicht auf Dichtungsschicht zum Ausgleich
nach Unterlagen des AG herstellen. Fugen herstellen und
verfüllen wird gesondert vergütet.
Bauteil = Überbau zwischen den Kappen.
Asphaltschutzschicht aus MA 11 S. Einbau in Verkehrsflächen der Belastungsklassen Bk100 bis Bk3,2.
Bindemittel = 10/40-65 A mit viskositätsveränderndem
Zusatz bzw. einem entsprechend viskositätsveränderten
Bindemittel 10/40-65 A.
Einbau maschinell.
Menge: 30,000 t
Leistungsbereichkatalog: 113

**02.04.0011 Asphaltschutzschicht herstellen zwischen Kappen*MA11S,Bk100-Bk3,2 Dicke 4 cm*Bimi10/40-65A+vvZ maschinell**
StL-Nr. 2311380711310001
Asphaltschutzschicht auf Dichtungsschicht herstellen.
Fugen herstellen und verfüllen wird gesondert vergütet.
Einbaubreiten nach Unterlagen des AG.
Bauteil = Überbau zwischen den Kappen.
Asphaltschutzschicht aus MA 11 S. Einbau in Verkehrsflächen der Belastungsklassen Bk100 bis Bk3,2.
Einbaudicke = 4 cm.
Bindemittel = 10/40-65 A mit viskositätsveränderndem
Zusatz bzw. einem entsprechend viskositätsveränderten
Bindemittel 10/40-65 A.
Einbau maschinell.
Menge: 1200,000 m2
Leistungsbereichkatalog: 113

**02.04.0012 Oberfl. d. Asphaltschutzsch. bearb. Abstreuung aufbr.*Menge 2-3 kg/m2 Lieferkörnung 2/5**
StL-Nr. 231138172021
Oberfläche der Asphaltschutzschicht bearbeiten. Erkaltete Schicht abkehren und nicht gebundene und gelöste
Stoffe nach Wahl des AN verwerten.
Abstreukörnung, leicht bituminiert, auf die noch heiße
Oberfläche aufbringen.
Abstreumenge 2 bis 3 kg/m2.
Lieferkörnung 2/5.
Menge: 1450,000 m2
Leistungsbereichkatalog: 113

#### Unterabschnitt 02.05 Belag

*Hinweis: Hinweis*
Streifen beidseitig Tief- und Hochpunkt

**02.05.0001 Streifen/Rinne aus MA herst. Bk100 MA 11 S*Bit.10/40-65A+vvZ**
StL-Nr. 2311367219120000
Streifen bzw. Rinne aus Gussasphalt herstellen.
In Verkehrsflächen der Belastungsklasse Bk100.
Einbau 'in Randstreifen auf Bauwerk, Breite 50 cm'

Mischgut = Gussasphalt MA 11 S
Bindemittel = 10/40-65 A mit viskositätsveränderndem
Zusatz bzw. einem entsprechend viskositätsveränderten
Bindemittel 10/40-65 A.
Menge: 360,000 m
Leistungsbereichkatalog: 113

**02.05.0002 Gussasphaltoberfläche bearbeiten fein abstreuen*Verfahren C ungeb. verwert.**
StL-Nr. 23113667640001
Oberfläche der Gussasphaltschicht bearbeiten.
Feine Gesteinskörnung auf die noch heiße Oberfläche
aufbringen.
Verfahren C.
Erkaltete Asphaltdeckschicht aus Gussasphalt abkehren
und nicht gebundene und gelöste Abstreukörnungen nach
Wahl des AN verwerten.
Menge: 180,000 m2
Leistungsbereichkatalog: 113

**02.05.0003 Asphaltdecksch. aus MA 11 S herst. Bk100*Dicke 4,0 cm**
StL-Nr. 23113607129000
Asphaltdeckschicht aus Gussasphalt MA 11 S herstellen.
Einbaubreiten nach Unterlagen des AG.
In Verkehrsflächen der Belastungsklasse Bk100.
Einbaudicke = 4,0 cm einschließlich eingedrückter Ab-
streukörnung.
Bindemittel '= 10/40-65 A mit viskositätsveränderndem
Zusatz bzw. einem entsprechend viskositätsveränderten
Bindemittel 10/40-65 A.
Einbau maschinell
Einbau in 2 Bauabschnitten, eventuell notwendige Vorlegestreifen sind einzurechnen.'
Menge: 1300,000 m2
Leistungsbereichkatalog: 113

**02.05.0004 Gussasphaltoberfläche bearbeiten maschin. abstr. Aufhellung*ungeb. verwert.**
StL-Nr. 23113667190101
Oberfläche der Gussasphaltschicht bearbeiten.
Grobe Gesteinskörnung, leicht bituminiert, auf die noch
heiße Oberfläche maschinell aufbringen.
Verfahren 'Verfahren B, mit Lieferkörnung 2/4. Heiße Gesteinskörnung mit einer Temperatur zwischen 100 und 120 °C aufbringen. Gesteinskörnung mit leichter Glattmantelwalze andrücken.'

Grobe Gesteinskörnung als Aufhellungsgestein, nach Un-
terlagen des AG.
Erkaltete Asphaltdeckschicht aus Gussasphalt abkehren
und nicht gebundene und gelöste Abstreukörnungen nach
Wahl des AN verwerten.
Menge: 1300,000 m2
Leistungsbereichkatalog: 113

#### Unterabschnitt 02.06 Fugen

**02.06.0001 Anschluss a. Fuge m. Fugenm. herst. Bord-Randfuge*Breite 20 mm Verf. mit Ufst.*Fugenmasse N1**
StL-Nr. 2311391249994202
Anschluss als Fuge mit Fugenmasse herstellen.
Randfuge vor Borden.
In 'Asphaltdeckschicht zwischen Schrammbord und Gussasphaltstreifen'

Fugenspalttiefe '40 bis 60 mm'

Fugenspaltbreite = 20 mm.
Fugenspalt verfüllen in einer Lage mit Unterfüllstoff.
Mit heiß verarbeitbarer Fugenmasse Typ N1, einschließlich zugehörigem und zuvor aufgetragenem Voranstrichmittel.
Menge: 360,000 m
Leistungsbereichkatalog: 113

**02.06.0002 Anschluss a. Fuge m. Fugenm. herst. Bord-Randfuge*Breite 20 mm Verf. mit Ufst.*Fugenmasse N1**
StL-Nr. 2311391249994202
Anschluss als Fuge mit Fugenmasse herstellen.
Randfuge vor Borden.
In 'Asphaltschutzschicht zwischen Schrammbord und Gussasphaltstreifen'

Fugenspalttiefe '40 bis 60 mm'

Fugenspaltbreite = 20 mm.
Fugenspalt verfüllen in einer Lage mit Unterfüllstoff.
Mit heiß verarbeitbarer Fugenmasse Typ N1, einschließlich zugehörigem und zuvor aufgetragenem Voranstrichmittel.
Menge: 360,000 m
Leistungsbereichkatalog: 113

**02.06.0003 Anschluss a. Fuge m. Fugenm. herst.*Deckschicht Tiefe 40 mm*Breite 20 mm Fugenmasse N2**
StL-Nr. 2311391291064001
Anschluss als Fuge mit Fugenmasse herstellen.
Fuge 'zwischen Gussasphaltrandstreifen und der Gussasphaltdeckschicht.
Das Schneiden der Fuge, das Reinigen des Fugenspalts und der Fugenflanken ist einzurechnen.'

In der Asphaltdeckschicht ausbilden.
Fugenspalttiefe = 40 mm.
Fugenspaltbreite = 20 mm.
Mit heiß verarbeitbarer Fugenmasse Typ N2, einschließlich zugehörigem und zuvor aufgetragenem Voranstrichmittel.
Menge: 360,000 m
Leistungsbereichkatalog: 113

**02.06.0004 Anschluss a. Fuge m. Fugenm. herst.*Deckschicht Tiefe 40 mm*Breite 10 mm Fugenmasse N2**
StL-Nr. 2311391291061001
Anschluss als Fuge mit Fugenmasse herstellen.
Fuge 'Querfuge in der Asphaltdeckschicht zum Schenkel der Übergangskonstruktion sowie beim Anschluß an den Bestand. Das Herstellen und das Reinigen des Fugenspalts und der Fugenflanken ist einzurechnen.'

In der Asphaltdeckschicht ausbilden.
Fugenspalttiefe = 40 mm.
Fugenspaltbreite = 10 mm.
Mit heiß verarbeitbarer Fugenmasse Typ N2, einschließlich zugehörigem und zuvor aufgetragenem Voranstrichmittel.
Menge: 20,000 m
Leistungsbereichkatalog: 113

**02.06.0005 Anschluss a. Fuge m. Fugenm. herst.*Schutzschicht*Breite 10 mm Fugenmasse N2**
StL-Nr. 2311391292991001
Anschluss als Fuge mit Fugenmasse herstellen.
Fuge 'Querfuge in der Asphaltschutzschicht zum Schenkel der Übergangskonstruktion sowie beim Anschluß an den Bestand. Das Herstellen und das Reinigen des Fugenspalts und der Fugenflanken ist einzurechnen.'

In der Asphaltschutzschicht ausbilden.
Fugenspalttiefe '40 bis 60 mm'

Fugenspaltbreite = 10 mm.
Mit heiß verarbeitbarer Fugenmasse Typ N2, einschließlich zugehörigem und zuvor aufgetragenem Voranstrichmittel.
Menge: 20,000 m
Leistungsbereichkatalog: 113

#### Unterabschnitt 02.07 Geländer,Spritzschutz

*Hinweis: Hinweis*
Verkehrssicherung für Auf- und Abbau des Spritzschutzes auf den darunterliegenden Straßen ist einzurechnen.

**02.07.0001 Demontage Spritzschutz**
Fachgerechter Ausbau und Demontage des vorhandenen MAIBACH-Schutznetzes am Brückengeländer, bestehend aus einem Polyestergewebe-Netz, einschließlich aller zugehörigen Befestigungselemente, Spannvorrichtungen und Verankerungen sowie der fachgerechten Entsorgung sämtlicher ausgebauter Materialien.
Geländerhöhe ca. 1 m.
Verkehrssicherung für Auf- und Abbau des Spritzschutzes auf den darunterliegenden Straßen ist einzurechnen.
Menge: 170,000 m

*Hinweis: Hinweis*
Verkehrssicherung für Auf- und Abbau des Spritzschutzes auf den darunterliegenden Straßen ist einzurechnen.

**02.07.0002 Spritzschutz herstellen**
Spritzschutzausfachung aus Polycarbonat-Massivplatten
mind. 10 mm stark und ca. 94 cm hoch, liefern und montieren.
Polycarbonat-Massivplatten oberﬂächenvergütet ZTV-ING
Teil 8-1.
Füllungen glasklar, hochtransparent und
UV-stabilisiert,
Beständigkeit gegen Witterungs- und
Temperatureinﬂüsse.
Hohe Schlagfestigkeit.
Befestigung an Brückengeländer ohne
Geländerbeschädigung mit Klemmproﬁlen
oder gleichwertig (Ausführung in V4A).
Kontaktkorrosion beachten.
Einfache Montage und Demontage.
Vor Ort die Bohrungen der Platten anzeichnen und auf
der Baustelle mit Durchmesser 10 mm bohren (Pro Platte
8 Bohrungen).
Befestigung an Klemmhalterung mittels M8-Zylinderkopfschraube mit Inbus und Unterlegscheiben V4A.
Montage mit Schraubensicherung hochfest (z.B. Loctite
270 o.glw.)
Sämtliches Befestigungsmaterial in V4A.
Feldanzahl/Feldgrößen gemäß Ausführungsplanung.
Geländerplan, Größe als ein Stück ohne Stoß je
Geländerfeld.
Abrechnung erfolgt nach lfm.
Verkehrssicherung für Auf- und Abbau des Spritzschutzes auf den darunterliegenden Straßen ist einzurechnen.
Menge: 170,000 m

**02.07.0003 Klemmhalterung**
Klemmhalterung entsprechend Beispiele in der Zeichnung in der Anlage für Füllstabgeländer liefern
und montieren.
Material: Edelstahl V4A 1.4571.
Größe: entsprechend Zeichnung, die Maße sind vor Ort aufzunehmen und zu prüfen.
Ausführung für RiZ-ING Gel 4, Füllstabgeländer mit Füllstäben 30x15 mm.
Ausführung entsprechend Zeichnung mit Bohrungen M8.
Herstellung als Laserkantteile.
Füllstabummantelung mittels Gummierung (z.B. Ethylen-Propylen-Dien-Kautschuk o.glw.) am Halter.
Gummierung auf Decklasche zwischen Decklasche und Polycarbonatplatte.
Klemmhalterung mit M8 Senkkopfschraube V4A.
Montage mit Schraubensicherung hochfest (z.B. Loctite 270 o.glw.).
Menge: 550,000 St

### Abschnitt 03 BW-sanierung 715

#### Unterabschnitt 03.00 Abbruch Asphalt, Abdichtung

**03.00.0001 Asphalt fräsen ADS*Asphaltbeton Bauwerk mit Kappe*Fahrbahn**
StL-Nr. 2311300512921090
Asphalt fräsen und Fräsgut aufnehmen. Anschlusskante
geradlinig auf Frästiefe herstellen. Der Schnittlinienabstand darf maximal 15 mm betragen.
Asphaltdeckschicht.
Asphaltdeckschicht = Asphaltbeton.
Frästiefe '4,00 bis 6,00 cm'

Auf Bauwerk mit Erschwernissen infolge Arbeiten bis an
Kappen oder Fugen.
Fläche = Fahrbahn.
Fräsasphalt 'nach Wahl des AN verwerten.
Entsorgung wird gesondert vergütet.'
Menge: 800,000 m2
Leistungsbereichkatalog: 113

**03.00.0002 Asphalt fräsen ASS zw.Kappen*ASS=Gussasphalt*Bauwerk mit Kappe Fahrbahn**
StL-Nr. 2311300566921090
Asphalt fräsen und Fräsgut aufnehmen. Anschlusskante
geradlinig auf Frästiefe herstellen. Der Schnittlinienabstand darf maximal 15 mm betragen.
Asphaltschutzschicht zwischen den Kappen.
Asphaltschutzschicht = Gussasphalt.
Frästiefe '4,00 bis 6,00 cm'

Auf Bauwerk mit Erschwernissen infolge Arbeiten bis an
Kappen oder Fugen.
Fläche = Fahrbahn.
Fräsasphalt 'nach Wahl des AN verwerten.
Entsorgung wird gesondert vergütet.'
Menge: 800,000 m2
Leistungsbereichkatalog: 113

*Hinweis: Hinweis*
Fräsen ist nicht zugelassen

**03.00.0003 Abdichtung aufnehmen*Dichtungsbahn Gussasphalt*Entsorgen**
StL-Nr. 2412300392010003
Abdichtung nach Unterlagen des AG aufnehmen. Erforderliche Trennschnitte herstellen.
Abdichtung auf 'Überbau zwischen den Kappen. Reste der Gussasphaltschutzschicht bis 3 cm Stärke sind einzurechnen. Abdichtung entlang der Schrammborde der Kappen geradlinig schneiden.'

Dichtungsschicht = Bitumendichtungsbahn 2-lagig.
Schutzschicht = Gussasphalt.
Ausgebaute Stoffe entsorgen. Entsorgung wird gesondert
vergütet.
Menge: 800,000 m2
Leistungsbereichkatalog: 123

**03.00.0004 Erschwernis infolge Einbauten*Asphaltbefestig. Schächte**
StL-Nr. 231130789502
Erschwernis infolge Einbauten, Schächten und Straßenabläufen. Abgerechnet wird je Stück Einbauteil.
Erschwernis beim 'Fräsen oder Aufnehmen, Aufbringen von Bitumenschweißbahn und Abdichtungen sowie Herstellen von Asphaltschichten.'

Asphaltbefestigung.
Schächte.
Menge: 7,000 St
Leistungsbereichkatalog: 113

**03.00.0005 Erschwernis infolge Einfassungen*Asphaltbefestig.**
StL-Nr. 231130839500
Erschwernis infolge Einfassungen, Borden und Fahrbahnübergängen. Abgerechnet wird die Länge der Einfassung.
Erschwernis beim 'Fräsen oder Aufnehmen, Aufbringen von Bitumenschweißbahn und Abdichtungen sowie Herstellen von Asphaltschichten. Abgerechnet wird die Länge der Einfassungen für alle Arbeitsgänge nur einmal'

Asphaltbefestigung.
Menge: 200,000 m
Leistungsbereichkatalog: 113

#### Unterabschnitt 03.01 Betonarbeiten, Instandsetzung

**03.01.0001 Betonoberfläche untersuchen**
StL-Nr. 2112490899
Betonoberfläche nach Unterlagen des AG durch Abklopfen
auf Fehlstellen (Hohlstellen, Nester usw.) untersuchen.
Fehlstellen mit wetterfester Farbe markieren und nach
Unterlagen des AG dokumentieren.
Bauteil 'Überbau zwischen den Kappen, Schrammborde  sowie Oberseite Kappen'
Menge: 1200,000 m2
Leistungsbereichkatalog: 124

**03.01.0002 Betonunterlage vorbereiten zwischen Kappen*Oberfl. waager. Teilflächen*abstemm./strahlen*entsorgen gesond.**
StL-Nr. 2112410808110192
Betonunterlage nach Unterlagen des AG vorbereiten. Vorbereitete Flächen säubern.
Bauteil = Überbau zwischen den Kappen.
Oberfläche waagerecht bis 20 v.H. geneigt.
Ausführung in Teilflächen.
Vorbereitungsverfahren = Betonunterlage abstemmen und
strahlen.
Abtrag von '1 bis 5 cm'

Abfall entsorgen wird gesondert vergütet.
Menge: 5,000 m2
Leistungsbereichkatalog: 124

**03.01.0003 Betonunterlage vorbereiten zwischen Kappen*Oberfl. waager. Teilflächen*abstemm./strahlen*entsorgen gesond.**
StL-Nr. 2112410808110192
Betonunterlage nach Unterlagen des AG vorbereiten. Vorbereitete Flächen säubern.
Bauteil = Überbau zwischen den Kappen.
Oberfläche waagerecht bis 20 v.H. geneigt.
Ausführung in Teilflächen.
Vorbereitungsverfahren = Betonunterlage abstemmen und
strahlen.
Abtrag von '5 bis 10 cm'

Abfall entsorgen wird gesondert vergütet.
Menge: 3,000 m2
Leistungsbereichkatalog: 124

**03.01.0004 Betonunterlage vorbereiten zwischen Kappen*Oberfl. waager. Teilflächen*abstemm./strahlen*entsorgen gesond.**
StL-Nr. 2112410808110192
Betonunterlage nach Unterlagen des AG vorbereiten. Vorbereitete Flächen säubern.
Bauteil = Überbau zwischen den Kappen.
Oberfläche waagerecht bis 20 v.H. geneigt.
Ausführung in Teilflächen.
Vorbereitungsverfahren = Betonunterlage abstemmen und
strahlen.
Abtrag von '10 bis 15 cm'

Abfall entsorgen wird gesondert vergütet.
Menge: 2,000 m2
Leistungsbereichkatalog: 124

**03.01.0005 Betonstahl vorbereiten ReinG Sa 2 1/2**
StL-Nr. 2112411803
Freiliegenden Betonstahl unterschiedlicher Durchmesser
vorbereiten. Abfall entsorgen.
Norm-Reinheitsgrad = Sa 2 1/2.
Menge: 100,000 m
Leistungsbereichkatalog: 124

**03.01.0006 Betonstahl beschichten**
StL-Nr. 2112435700
Freiliegenden Betonstahl unterschiedlicher Durchmesser
beschichten. Betonstahl vorbereiten wird gesondert vergütet.
Menge: 100,000 m
Leistungsbereichkatalog: 124

**03.01.0007 Betonunterlage vorbereiten*Teilflächen Vorb.nach Wahl AN*entf. von Zement entsorgen gesond.**
StL-Nr. 2112410899011022
Betonunterlage nach Unterlagen des AG vorbereiten. Vorbereitete Flächen säubern.
Bauteil 'unterschiedlich geneigt.'

Ausführung in Teilflächen.
Vorbereitungsverfahren = Betonunterlage nach Wahl des
AN vorbereiten.
Zementschlämme und minderfeste Schichten entfernen.
Abfall entsorgen wird gesondert vergütet.
Menge: 10,000 m2
Leistungsbereichkatalog: 124

**03.01.0008 Haftbrücke herstellen*Oberfl.untersch. RM-Mörtel*Teilflächen**
StL-Nr. 21124308993201
Haftbrücke auf vorbereiteter Betonunterlage nach Unterlagen des AG herstellen.
Bauteil 'Überbau zwischen den Kappen inkl. Schrammborde'

Oberfläche unterschiedlich geneigt.
Stoff = Zementmörtel mit Kunststoffzusatz (RM).
Ausführung in Teilflächen.
Menge: 10,000 m2
Leistungsbereichkatalog: 124

**03.01.0009 Zementmörtel/Beton (RM/RC) einbauen*Oberfl.untersch. Teilflächen**
StL-Nr. 21124333993001
Zementmörtel/Beton mit Kunststoffzusatz (RM/RC) auf
vorbereiteter Betonunterlage nach Unterlagen des AG
einbauen. Ggf. erforderliche Schalung herstellen. Haftbrücke wird gesondert vergütet. Abgerechnet wird das
Nettogewicht der Stoffe im Liefergebinde.
Bauteil 'Überbau und Kappen'

Oberfläche unterschiedlich geneigt.
Ausführung in Teilflächen.
Menge: 2000,000 kg
Leistungsbereichkatalog: 124

*Hinweis: Hinweis*
Abtrag vorhandener Beschichtung von Kappen inkl. senkrechte Fläche Schrammbord. Bereich Schrammbord bis Schutzplanken ca. 50 cm.

**03.01.0010 Betonunterlage vorbereiten*Vorb.nach Wahl AN abtr. von Besch.*entsorgen gesond.**
StL-Nr. 2112410899001012
Betonunterlage nach Unterlagen des AG vorbereiten. Vorbereitete Flächen säubern.
Bauteil 'Oberseite Kappen und senkrechte Fläche der Schrammborde'

Vorbereitungsverfahren = Betonunterlage nach Wahl des
AN vorbereiten.
Beschichtungen, Voranstrich und Nachbehandlungsfilme
sowie Verunreinigungen entfernen.
Abfall entsorgen wird gesondert vergütet.
Menge: 120,000 m2
Leistungsbereichkatalog: 124

*Hinweis: Hinweis*
Kappenbeschichtung im Bereich zwischen Schrammbord und Leitplanken, Breite ca. 50 cm inkl. senkrechte Fläche der Schrammborde auftragen.

**03.01.0011 Kappenbeschichtung Anlehnung OS 8**
Kappenbeschichtung Anlehnung OS 8
Beschichtung Aussenkappen: in Anlehnung OS8

Beschichtung abstreuen. Überschüssiges Streugut in
Eigentum des AN übernehmen und von der Baustelle
entfernen.
Ausführung in Teilﬂächen.

Beschichtung der Schrammborde und Kappenoberﬂächen der
Aussenkappen mit folgendem Aufbau:
-Grundierung mit Epoxidharz (ca. 600 g/m²),
 Abstreuung mit Quarzsand. Überschüssiges Streugut
 aufnehmen und entsorgen.
- 2. Arbeitsgang: Kratzspachtelung aus Epoxidharz.
-Abstreuung mit feuergetrocknetem Quarzsand 0,7-1,2 mm. Überschüssiges Streugut aufnehmen und entsorgen.
-3. Arbeitsgang Kopfversiegelung UV-beständig, Farbton RAL 7035 (lichtgrau) (Materialverbrauch ca. 1 kg/m²).
Die Beschichtung wird bis zur Fußplatte der Schutzplanken ausgeführt, Streifen ca. 50 cm breit und senkrechte Fläche des Schrammbordes.  Eine gerade Abstellung der Beschichtung ist einzurechnen.
Menge: 120,000 m2

**03.01.0012 DDER verschließen**
Dampfdruckentspannungsröhrchen o.ä. DM ca.20 mm verschließen.
Freigelegte Dampfdruckentspannungsröhrchen, Schalungslöcher und Entlüftungslöcher mittels Bauschaum verschließen,nach dem Aushärten des Schaums Vertiefung in der Oberﬂäche herstellen und diese dauerhaft mit PCC Mörtel bündig mit der Betonoberﬂäche abdichten und verschließen.
Menge: 10,000 St

#### Unterabschnitt 03.02 Entwässerung

**03.02.0001 Brückenablaufoberteil ausbauen Spannbetonüberbau Obert. lagern**
StL-Nr. 211112092902
Brückenablaufoberteil nach Unterlagen des AG ausbauen.
Ablaufunterteil säubern und vor Verschmutzung und Be-
schädigung schützen.
Ausbauort = Spannbetonüberbau.
Rost 'ca. 400 x 300 mm'

Oberteil säubern und innerhalb der Baustelle lagern.
Restliche Ausbaustoffe nach Wahl des AN verwerten.
Menge: 7,000 St
Leistungsbereichkatalog: 111

**03.02.0002 Brückenablaufoberteil AG einbauen**
StL-Nr. 2111122799
Brückenablaufoberteil des AG aus Gusseisen nach Unterlagen des AG einbauen. Brückenablaufoberteil lagert in
der Baustelle. Sickerschicht aus kunstharzgebundenem
Einkornbeton 8-16 mm rundum einbauen.
Einbauort 'auf vorhandenen Brückenablaufunterteilen'

Rost 'ca. 400 x 300 mm.
Ausführung in Anlehnung an RIZ-ING Was 1.'
Menge: 7,000 St
Leistungsbereichkatalog: 111

#### Unterabschnitt 03.03 Teil der Übergangskonstruktion

**03.03.0001 Stahlbauteil vorbereiten Sichtflächen*trock.Str.m.Mehrw Sa 2 1/2*Baustelle Neubau**
StL-Nr. 2212212399101120
Stahlbauteil nach Unterlagen des AG für Korrosionsschutz vorbereiten.
Bauteil 'Übergangskonstruktion und T90 Winkel'

Vorbereitung 'für Ausbesserung der sichtbaren Schenkel, nach freilegen der Übergangskonstruktion und T90 Winkel.'

Ausführung im Bereich von Sichtflächen.
Verfahren = trockenes Abstrahlen mit Mehrwegstrahlmittel.
Oberflächenvorbereitungsgrad Sa 2 1/2.
Vorbereitungsarbeiten auf der Baustelle durchführen.
Menge: 50,000 m
Leistungsbereichkatalog: 122

**03.03.0002 Stahlbauteil mit Korr.schutz vers. Korr.system Nr.1*auf Baustelle Zwischenreinigung**
StL-Nr. 2212222399012100
Stahlbauteil nach Unterlagen des AG mit Korrosionsschutz versehen. Lt. Tabelle "Korrosionsschutzsysteme"
der ZTV-ING Teil 4, Abschnitt 3, Anhang A. O-
berflächenvorbereitung wird gesondert vergütet.
Zu beschichtendes Bauteil 'Schenkel Übergangskonstruktion + Winkel T90'

Bauteil Nr. '3.4.1 und 3.4.2'

Korrosionsschutzsystem Nr. 1.
Beschichtungen auf der Baustelle aufbringen.
Erforderliche Zwischenreinigungen ausführen.
Menge: 50,000 m
Leistungsbereichkatalog: 122

#### Unterabschnitt 03.04 Abdichtung

**03.04.0001 Betonunterlage vorbereiten zwischen Kappen*Oberfl. waager. entsorgen gesond.**
StL-Nr. 2112410808109992
Betonunterlage nach Unterlagen des AG vorbereiten. Vorbereitete Flächen säubern.
Bauteil = Überbau zwischen den Kappen.
Oberfläche waagerecht bis 20 v.H. geneigt.
Vorbereitungsverfahren 'Hochdruckwasserstrahlen'

Abtrag von 'Beschichtungen, Bitumenreste der Abdichtung, lose Bestandteile der Epoxidharzversiegelung sowie Verunreinigungen entfernen'

Abfall entsorgen wird gesondert vergütet.
Menge: 800,000 m2
Leistungsbereichkatalog: 124

**03.04.0002 Betonunterlage vorbereiten zwischen Kappen*Oberfl. waager. entsorgen gesond.**
StL-Nr. 2112410808109992
Betonunterlage nach Unterlagen des AG vorbereiten. Vorbereitete Flächen säubern.
Bauteil = Überbau zwischen den Kappen.
Oberfläche waagerecht bis 20 v.H. geneigt.
Vorbereitungsverfahren 'mit Handgeführter Feinfräse für Kleinflächen.'

Abtrag von 'Beschichtungen, Bitumenreste der Abdichtung, lose Bestandteile der Epoxidharzversiegelung sowie Verunreinigungen entfernen.'

Abfall entsorgen wird gesondert vergütet.
Menge: 200,000 m2
Leistungsbereichkatalog: 124

**03.04.0003 Betonunterlage vorbereiten zwischen Kappen*Oberfl. waager. strahlen/absaugen entsorgen gesond.**
StL-Nr. 2112410808100592
Betonunterlage nach Unterlagen des AG vorbereiten. Vorbereitete Flächen säubern.
Bauteil = Überbau zwischen den Kappen.
Oberfläche waagerecht bis 20 v.H. geneigt.
Vorbereitungsverfahren = Betonunterlage mit festen
Strahlmitteln strahlen bei gleichzeitigem Absaugen.
Abtrag von 'Beschichtungen, Bitumenreste der Abdichtung, lose Bestandteile der Epoxidharzversiegelung sowie Verunreinigungen entfernen'

Abfall entsorgen wird gesondert vergütet.
Menge: 800,000 m2
Leistungsbereichkatalog: 124

**03.04.0004 Betonunterlage grundieren zwischen Kappen*abstreuen**
StL-Nr. 211242082010
Vorbereitete Betonunterlage mit Epoxidharz grundieren.
Epoxidharz nach Unterlagen des AG.
Bauteil = Überbau zwischen den Kappen.
Grundierung abstreuen. Nicht festhaftendes Abstreugut
entfernen und nach Wahl des AN verwerten.
Menge: 800,000 m2
Leistungsbereichkatalog: 124

**03.04.0005 Betonunterlage kratzspachteln zwischen Kappen**
StL-Nr. 2112423220
Grundierte Betonunterlage mit Epoxidharzmörtel kratzspachteln. Epoxidharz nach Unterlagen des AG. Kratzspachtelung abstreuen. Nicht festhaftendes Abstreugut
entfernen und nach Wahl des AN verwerten.
Abgerechnet wird das Nettogewicht der Stoffe im Liefergebinde.
Bauteil = Überbau zwischen den Kappen.
Menge: 2500,000 kg
Leistungsbereichkatalog: 124

**03.04.0006 Betonunterlage versiegeln zwischen Kappen**
StL-Nr. 211242132000
Vorbereitete Betonunterlage mit Epoxidharz versiegeln.
Epoxidharz nach Unterlagen des AG. Versiegelung zweilagig herstellen. Erste Lage im Überschuss abstreuen.
Nicht festhaftendes Abstreugut entfernen und nach Wahl
des AN verwerten.
Bauteil = Überbau zwischen den Kappen.
Menge: 800,000 m2
Leistungsbereichkatalog: 124

**03.04.0007 Dichtungssch. aus 1 Bitbahn herst. Zwischen Kappen**
StL-Nr. 241231231090
Dichtungsschicht aus einer Bitumen-Schweißbahn gemäß
ZTV-ING, Teil 6, Abschnitt 1 nach Unterlagen des AG
herstellen. Dichtungsschicht an bestehende Abdichtungen, Konstruktionen, Durchdringungskörper und sonstige
Einbauten anschließen. Anschlussflächen sind vorzubereiten. Das Einbauen von Verstärkungsstreifen und
Schutzlage wird gesondert vergütet.
Bauteil = Überbau zwischen den Kappen.
Bitumen-Schweißbahn '1-lagig'
Menge: 800,000 m2
Leistungsbereichkatalog: 123

**03.04.0008 Dichtungssch.a.Flüssigkunstst.**
Dichtungsschicht aus Flüssigkunststoﬀ gemäß ZTV-ING,
Teil 6, Abschnitt 3 inkl. dafür benötigte Nut nach Unterlagen des AG herstellen.
Erforderliche Haftbrücke und erforderliche Verbindungsschicht zur Schutzschicht auftragen. Dichtungsschicht
an bestehende Abdichtungen, Konstruktionen, Durchdringungskörper und sonstige Einbauten anschließen.
Bauteil  Schrammbordbereich, gemäß Richtzeichnung RIZ
Dicht 23 inkl. Einspritzen in die Nut.
Herstellung eines Fugenspalt als Nut zwischen Schrammbord und Schutzschicht gemäß RIZ Dicht 23 als Anschluss an die Flüssigdichtung.
Fugenspalt in Schrammbord.
Nut einschneiden.
Menge: 200,000 m

**03.04.0009 Streifen/Rinne aus MA herst. Bk100 MA 11 S*Bit.10/40-65A+vvZ**
StL-Nr. 2311367219120000
Streifen bzw. Rinne aus Gussasphalt herstellen.
In Verkehrsflächen der Belastungsklasse Bk100.
Einbau 'in Randstreifen, Breite 60cm
als Vorlegestreifen zur Herstellung der Asphaltschutzschicht'

Mischgut = Gussasphalt MA 11 S
Bindemittel = 10/40-65 A mit viskositätsveränderndem
Zusatz bzw. einem entsprechend viskositätsveränderten
Bindemittel 10/40-65 A.
Menge: 200,000 m
Leistungsbereichkatalog: 113

*Hinweis: Hinweis*
Einbau GA-Ausgleich als Vorlageschicht zum Ausgleich von Unebenheiten.
Ausgleichsschicht inkl. Schutzschicht 4-6 cm

**03.04.0010 Asphaltschutzschicht herstellen zwischen Kappen*MA11S,Bk100-Bk3,2 Bimi10/40-65A+vvZ*maschinell**
StL-Nr. 23113812111001
Asphaltschutzschicht auf Dichtungsschicht zum Ausgleich
nach Unterlagen des AG herstellen. Fugen herstellen und
verfüllen wird gesondert vergütet.
Bauteil = Überbau zwischen den Kappen.
Asphaltschutzschicht aus MA 11 S. Einbau in Verkehrsflächen der Belastungsklassen Bk100 bis Bk3,2.
Bindemittel = 10/40-65 A mit viskositätsveränderndem
Zusatz bzw. einem entsprechend viskositätsveränderten
Bindemittel 10/40-65 A.
Einbau maschinell.
Menge: 30,000 t
Leistungsbereichkatalog: 113

**03.04.0011 Asphaltschutzschicht herstellen zwischen Kappen*MA11S,Bk100-Bk3,2 Dicke 4 cm*Bimi10/40-65A+vvZ maschinell**
StL-Nr. 2311380711310001
Asphaltschutzschicht auf Dichtungsschicht herstellen.
Fugen herstellen und verfüllen wird gesondert vergütet.
Einbaubreiten nach Unterlagen des AG.
Bauteil = Überbau zwischen den Kappen.
Asphaltschutzschicht aus MA 11 S. Einbau in Verkehrsflächen der Belastungsklassen Bk100 bis Bk3,2.
Einbaudicke = 4 cm.
Bindemittel = 10/40-65 A mit viskositätsveränderndem
Zusatz bzw. einem entsprechend viskositätsveränderten
Bindemittel 10/40-65 A.
Einbau maschinell.
Menge: 700,000 m2
Leistungsbereichkatalog: 113

**03.04.0012 Oberfl. d. Asphaltschutzsch. bearb. Abstreuung aufbr.*Menge 2-3 kg/m2 Lieferkörnung 2/5**
StL-Nr. 231138172021
Oberfläche der Asphaltschutzschicht bearbeiten. Erkaltete Schicht abkehren und nicht gebundene und gelöste
Stoffe nach Wahl des AN verwerten.
Abstreukörnung, leicht bituminiert, auf die noch heiße
Oberfläche aufbringen.
Abstreumenge 2 bis 3 kg/m2.
Lieferkörnung 2/5.
Menge: 800,000 m2
Leistungsbereichkatalog: 113

#### Unterabschnitt 03.05 Belag

*Hinweis: Hinweis*
Streifen beidseitig Tief- und Hochpunkt

**03.05.0001 Streifen/Rinne aus MA herst. Bk100 MA 11 S*Bit.10/40-65A+vvZ**
StL-Nr. 2311367219120000
Streifen bzw. Rinne aus Gussasphalt herstellen.
In Verkehrsflächen der Belastungsklasse Bk100.
Einbau 'in Randstreifen auf Bauwerk, Breite 50 cm'

Mischgut = Gussasphalt MA 11 S
Bindemittel = 10/40-65 A mit viskositätsveränderndem
Zusatz bzw. einem entsprechend viskositätsveränderten
Bindemittel 10/40-65 A.
Menge: 200,000 m
Leistungsbereichkatalog: 113

**03.05.0002 Gussasphaltoberfläche bearbeiten fein abstreuen*Verfahren C ungeb. verwert.**
StL-Nr. 23113667640001
Oberfläche der Gussasphaltschicht bearbeiten.
Feine Gesteinskörnung auf die noch heiße Oberfläche
aufbringen.
Verfahren C.
Erkaltete Asphaltdeckschicht aus Gussasphalt abkehren
und nicht gebundene und gelöste Abstreukörnungen nach
Wahl des AN verwerten.
Menge: 100,000 m2
Leistungsbereichkatalog: 113

**03.05.0003 Asphaltdecksch. aus MA 11 S herst. Bk100*Dicke 4,0 cm**
StL-Nr. 23113607129000
Asphaltdeckschicht aus Gussasphalt MA 11 S herstellen.
Einbaubreiten nach Unterlagen des AG.
In Verkehrsflächen der Belastungsklasse Bk100.
Einbaudicke = 4,0 cm einschließlich eingedrückter Ab-
streukörnung.
Bindemittel '= 10/40-65 A mit viskositätsveränderndem
Zusatz bzw. einem entsprechend viskositätsveränderten
Bindemittel 10/40-65 A.
Einbau maschinell
Einbau in 2 Bauabschnitten, eventuell notwendige Vorlegestreifen sind einzurechnen.'
Menge: 700,000 m2
Leistungsbereichkatalog: 113

**03.05.0004 Gussasphaltoberfläche bearbeiten maschin. abstr. Aufhellung*ungeb. verwert.**
StL-Nr. 23113667190101
Oberfläche der Gussasphaltschicht bearbeiten.
Grobe Gesteinskörnung, leicht bituminiert, auf die noch
heiße Oberfläche maschinell aufbringen.
Verfahren 'Verfahren B, mit Lieferkörnung 2/4. Heiße Gesteinskörnung mit einer Temperatur zwischen 100 und 120 °C aufbringen. Gesteinskörnung mit leichter Glattmantelwalze andrücken.'

Grobe Gesteinskörnung als Aufhellungsgestein, nach Un-
terlagen des AG.
Erkaltete Asphaltdeckschicht aus Gussasphalt abkehren
und nicht gebundene und gelöste Abstreukörnungen nach
Wahl des AN verwerten.
Menge: 700,000 m2
Leistungsbereichkatalog: 113

#### Unterabschnitt 03.06 Fugen

**03.06.0001 Anschluss a. Fuge m. Fugenm. herst. Bord-Randfuge*Breite 20 mm Verf. mit Ufst.*Fugenmasse N1**
StL-Nr. 2311391249994202
Anschluss als Fuge mit Fugenmasse herstellen.
Randfuge vor Borden.
In 'Asphaltdeckschicht zwischen Schrammbord und Gussasphaltstreifen'

Fugenspalttiefe '40 bis 60 mm'

Fugenspaltbreite = 20 mm.
Fugenspalt verfüllen in einer Lage mit Unterfüllstoff.
Mit heiß verarbeitbarer Fugenmasse Typ N1, einschließlich zugehörigem und zuvor aufgetragenem Voranstrichmittel.
Menge: 200,000 m
Leistungsbereichkatalog: 113

**03.06.0002 Anschluss a. Fuge m. Fugenm. herst. Bord-Randfuge*Breite 20 mm Verf. mit Ufst.*Fugenmasse N1**
StL-Nr. 2311391249994202
Anschluss als Fuge mit Fugenmasse herstellen.
Randfuge vor Borden.
In 'Asphaltschutzschicht zwischen Schrammbord und Gussasphaltstreifen'

Fugenspalttiefe '40 bis 60 mm.'

Fugenspaltbreite = 20 mm.
Fugenspalt verfüllen in einer Lage mit Unterfüllstoff.
Mit heiß verarbeitbarer Fugenmasse Typ N1, einschließlich zugehörigem und zuvor aufgetragenem Voranstrichmittel.
Menge: 200,000 m
Leistungsbereichkatalog: 113

**03.06.0003 Anschluss a. Fuge m. Fugenm. herst.*Deckschicht Tiefe 40 mm*Breite 20 mm Fugenmasse N2**
StL-Nr. 2311391291064001
Anschluss als Fuge mit Fugenmasse herstellen.
Fuge 'zwischen Gussasphaltrandstreifen und der Gussasphaltdeckschicht.
Das Schneiden der Fuge, das Reinigen des Fugenspalts und der Fugenflanken ist einzurechnen.'

In der Asphaltdeckschicht ausbilden.
Fugenspalttiefe = 40 mm.
Fugenspaltbreite = 20 mm.
Mit heiß verarbeitbarer Fugenmasse Typ N2, einschließlich zugehörigem und zuvor aufgetragenem Voranstrichmittel.
Menge: 200,000 m
Leistungsbereichkatalog: 113

**03.06.0004 Anschluss a. Fuge m. Fugenm. herst.*Deckschicht Tiefe 40 mm*Breite 10 mm Fugenmasse N2**
StL-Nr. 2311391291061001
Anschluss als Fuge mit Fugenmasse herstellen.
Fuge 'Querfuge in der Asphaltdeckschicht zum Schenkel der Übergangskonstruktion sowie beim Anschluß an den Bestand. Das Herstellen und das Reinigen des Fugenspalts und der Fugenflanken ist einzurechnen.'

In der Asphaltdeckschicht ausbilden.
Fugenspalttiefe = 40 mm.
Fugenspaltbreite = 10 mm.
Mit heiß verarbeitbarer Fugenmasse Typ N2, einschließlich zugehörigem und zuvor aufgetragenem Voranstrichmittel.
Menge: 20,000 m
Leistungsbereichkatalog: 113

**03.06.0005 Anschluss a. Fuge m. Fugenm. herst.*Schutzschicht*Breite 10 mm Fugenmasse N2**
StL-Nr. 2311391292991001
Anschluss als Fuge mit Fugenmasse herstellen.
Fuge 'Querfuge in der Asphaltschutzschicht zum Schenkel der Übergangskonstruktion sowie beim Anschluß an den Bestand. Das Herstellen und das Reinigen des Fugenspalts und der Fugenflanken ist einzurechnen.'

In der Asphaltschutzschicht ausbilden.
Fugenspalttiefe '40 bis 60 mm'

Fugenspaltbreite = 10 mm.
Mit heiß verarbeitbarer Fugenmasse Typ N2, einschließlich zugehörigem und zuvor aufgetragenem Voranstrichmittel.
Menge: 20,000 m
Leistungsbereichkatalog: 113

#### Unterabschnitt 03.07 Geländer, Spritzschutz

*Hinweis: Hinweis*
Verkehrssicherung für Auf- und Abbau des Spritzschutzes auf den darunterliegenden Straßen ist einzurechnen.

**03.07.0001 Demontage Spritzschutz**
Fachgerechter Ausbau und Demontage des vorhandenen MAIBACH-Schutznetzes am Brückengeländer, bestehend aus einem Polyestergewebe-Netz, einschließlich aller zugehörigen Befestigungselemente, Spannvorrichtungen und Verankerungen sowie der fachgerechten Entsorgung sämtlicher ausgebauter Materialien.
Geländerhöhe ca. 1 m.
Verkehrssicherung für Auf- und Abbau des Spritzschutzes auf den darunterliegenden Straßen ist einzurechnen.
Menge: 140,000 m

*Hinweis: Hinweis*
Verkehrssicherung für Auf- und Abbau des Spritzschutzes auf den darunterliegenden Straßen ist einzurechnen.

**03.07.0002 Spritzschutz herstellen**
Spritzschutzausfachung aus Polycarbonat-Massivplatten
mind. 10 mm stark und ca. 94 cm hoch, liefern und
montieren.
Polycarbonat-Massivplatten oberﬂächenvergütet ZTV-ING
Teil 8-1.
Füllungen glasklar, hochtransparent und
UV-stabilisiert,
Beständigkeit gegen Witterungs- und
Temperatureinﬂüsse.
Hohe Schlagfestigkeit.
Befestigung an Brückengeländer ohne
Geländerbeschädigung mit Klemmproﬁlen
oder gleichwertig (Ausführung in V4A).
Kontaktkorrosion beachten.
Einfache Montage und Demontage.
Vor Ort die Bohrungen der Platten anzeichnen und auf
der Baustelle mit Durchmesser 10 mm bohren (Pro Platte
8 Bohrungen).
Befestigung an Klemmhalterung mittels M8-Zylinderkopfschraube mit Inbus und Unterlegscheiben V4A.
Montage mit Schraubensicherung hochfest (z.B. Loctite
270 o.glw.)
Sämtliches Befestigungsmaterial in V4A.
Feldanzahl/Feldgrößen gemäß Ausführungsplanung.
Geländerplan, Größe als ein Stück ohne Stoß je
Geländerfeld.
Abrechnung erfolgt nach lfm.
Verkehrssicherung für Auf- und Abbau des Spritzschutzes auf den darunterliegenden Straßen ist einzurechnen.
Menge: 140,000 m

**03.07.0003 Klemmhalterung**
Klemmhalterung entsprechend Beispiele in der Zeichnung in der Anlage für Füllstabgeländer liefern
und montieren.
Material: Edelstahl V4A 1.4571.
Größe: entsprechend Zeichnung, die Maße sind vor Ort aufzunehmen und zu prüfen.
Ausführung für RiZ-ING Gel 4, Füllstabgeländer mit Füllstäben 30x15 mm.
Ausführung entsprechend Zeichnung mit Bohrungen M8.
Herstellung als Laserkantteile.
Füllstabummantelung mittels Gummierung (z.B. Ethylen-Propylen-Dien-Kautschuk o.glw.) am Halter.
Gummierung auf Decklasche zwischen Decklasche und Polycarbonatplatte.
Klemmhalterung mit M8 Senkkopfschraube V4A.
Montage mit Schraubensicherung hochfest (z.B. Loctite 270 o.glw.).
Menge: 450,000 St

*Hinweis: Hinweis*
Spätere endgültige Markierung = Kaltplastikm. mit Agglomeraten vorgesehen.High-Solid-Farbe muss Bestandteil eines BASt-prüfzertifiziertem Markierungssystem (Kaltplastikm. mit Agglomeraten&Farbgrundstrich) sein.

### Abschnitt 04 Endg. Markierung

*Hinweis: Hinweis*
Ein Teil der Markierung wird nach dem 1.Bauabschnitt vor Übergang in den 2. Bauabschnitt aufgetragen, um die Überfahrung der Brückenabläufe zu vermeiden. Ausführung je nach Lage des Baufeldes und Art der Markierung in Bph. 1 - 2.

#### Unterabschnitt 04.00 Endg. Markierung

**04.00.0001 Längsmarkierung Typ II herstellen durchg.Fb.begr.*Breite 0,15 m mit Vormarkierung mind. P 6**
StL-Nr. 2113130512190199
Längsmarkierung Typ II einschl. evtl. Sperrflächenumrandung als Verkehrsfreigabemarkierung herstellen. Ab-
gerechnet wird der markierte Strich, bei Doppelstrichen
zwei Striche.
Durchgehend als Fahrbahnbegrenzung.
Strichbreite = 0,15 m.
Strich mit Vormarkierung.
Markierungssystem aus '2-Komponenten lösemittelarme Farbe (High-Solid) mit der Eigenschaft der Applikation auf feuchtem Untergrund'

Verkehrsklasse mindestens P 6.
Markierung auf 'Gussasphaltdeckschicht'
Menge: 800,000 m
Leistungsbereichkatalog: 131
AKVS: 8.131.1.010

**04.00.0002 Längsmarkierung Typ II herstellen durchg.Fb.begr.*Breite 0,15 m ohne Vormarkier.*Kaltplastikmasse Aggl.unregelm.*P 7**
StL-Nr. 2113150512264029
Längsmarkierung Typ II einschl. evtl.
Sperrflächenumrandung als endgültige Markierung herstellen. Abgerechnet wird der markierte Strich, bei
Doppelstrichen zwei Striche.
Durchgehend als Fahrbahnbegrenzung.
Strichbreite = 0,15 m.
Strich ohne Vormarkierung.
Markierungssystem aus reaktivem Stoff, nicht spritzbar
(Kaltplastikmasse).
Als Agglomeratmarkierung, unregelmäßig angeordnet.
Verkehrsklasse = P 7.
Markierung auf 'vorab applizierter High-Solid Verkehrsfreigabemarkierung.'
Menge: 800,000 m
Leistungsbereichkatalog: 131

**04.00.0003 Längsmarkierung Typ II herstellen Leitlinie 1 zu 2*Breite 0,15 m mit Vormarkierung P 7**
StL-Nr. 2113150532190029
Längsmarkierung Typ II einschl. evtl.
Sperrflächenumrandung als endgültige Markierung herstellen. Abgerechnet wird der markierte Strich, bei
Doppelstrichen zwei Striche.
Unterbrochen; Verhältnis Strich/Lücke 1 zu 2 als Leitlinie.
Strichbreite = 0,15 m.
Strich mit Vormarkierung.
Markierungssystem aus 'Folie 3M 380 SD o. gleichwertig
Verlegung auf heiße Bitumenschicht'

Verkehrsklasse = P 7.
Markierung auf 'Gussasphaltdeckschicht'
Menge: 138,000 m
Leistungsbereichkatalog: 131
